# SM Diez - Neubau Mitarbeiterparkplatz
Angebotsaufforderung (GAEB DA XML 3.2, DA83)
Projekt: 25_503714
Währung: EUR
Vergabeart: Öffentliche Ausschreibung
Eröffnung: 27.08.2026 10:30:00
Ende der Zuschlagsfrist: 24.09.2026
Ausführungsbeginn: 24.09.2026
Ausführungsende: 27.11.2026
Auftraggeber: LBM Diez, Goethestraße 9, 65582 Diez; DV-Nummer: 25-013
Erstellt mit: GXML Toolbox V3.3 R20210630, iTWO_64 V12.0.618, 11.08.2026

## SM 01: Tiefbau
Datum: 11.08.2026

### Los 01 Los 1 - Straßenbau

*Hinweis: Hinweis*
Die in der Anlage beigefügte "00-Allgemeine
Beschreibung" und "01-Ergänzende besondere
Vertragsbedingungen" sind bei der Kalkulation in
den entsprechenden Postionen zu berücksichtigen.

#### Titel 01.01 Baustelleneinrichtung/Verkehrssicherung

**01.01.0001 Baustelle einrichten**
*** Pauschalposition
Baustelle einrichten, Geräte, Werkzeuge und sonstige
Betriebsmittel, die zur vertragsgemäßen Durchführung
der Bauleistungen erforderlich sind, auf die Baustelle
bringen, bereitstellen und soweit der Geräteeinsatz
nicht gesondert berechnet wird, betriebsfertig
aufstellen; einschließlich der dafür notwendigen
Arbeiten. Die erforderlichen festen Anlagen herstellen.
Bei Bedarf Zu- und Abfahrtswege zur Baustelle sowie
Lagerplätze anlegen bzw. instandhalten, ggf. wieder
Instandsetzen, sonstige Platzbefestigungen und Wege
sofern erforderlich im Baustellenbereich anlegen bzw.
instandhalten.
Mutterbodenarbeiten und Beseitigung des Aufwuchses
für die Baustelleneinrichtung, soweit erforderlich,
werden nicht gesondert berechnet.
Sollten die zur Verfügung stehenden Flächen
innerhalb des Ausbaubereiches für die Bauabwicklung
nicht ausreichen, so sind weitere Flächen zu Lasten
des AN zu beschaffen.
Die Kosten für Vorhalten, Unterhalten und Betreiben
der Geräte, Anlagen und Einrichtungen einschließlich
Mieten, Pacht, Gebühren und dgl. sind nicht in diese
Pauschale, sondern in die Einheitspreise der
betreffenden Teilleistungen einzurechnen. Die
Gestellung von Strom und Wasser ist in die Pauschale
einzurechnen. Soweit nicht für bestimmte
Bauleistungen (z.B. Bedarfsleistungen) das Einrichten
der Baustelle als besonderer Ansatz enthalten ist,
umfasst die Pauschale die Vergütung der
Baustelleneinrichtung für alle Bauleistungen
sämtlicher Abschnitte des LV.

Hinweis / Lage:
Soweit die Pauschale für diese Position 5% der
Gesamtangebotssumme (vor Nachträgen)
überschreitet, wird der Restbetrag dem Baufortschritt
entsprechend ausgezahlt.
Menge: 1,000 Psch

**01.01.0002 Baustellensicherung, -unterhaltung**
*** Pauschalposition
Unterhalten und sichern der Baustelle, einschließlich
Gestellung der erforderlichen Betriebsstoffe.

Hinweis / Lage:
Die Vergütung erfolgt prozentual zum Baufortschritt.
Menge: 1,000 Psch

**01.01.0003 Verkehrssicherung vornehmen**
*** Pauschalposition
Verkehrssicherung für die nachfolgend aufgeführten
Bauarbeiten vornehmen. Einzurechnen ist das
Einholen der verkehrsrechtlichen Genehmigung,
aufstellen, vorhalten, unterhalten, umsetzen und
abbauen der erforderlichen Beschilderung und
Absperrungen nach StVO und Unfallverhütung sowie
Beleuchtung. Unterhalten der Baustellenzu- und
abfahrten im verkehrssicheren Zustand einschließlich
Genehmigung für das Befahren mit Baustellenfahrzeugen bei verkehrlichen Einschränkungen
(Beweissicherung durch AN ist erforderlich).
Desweiteren sind Maßnahmen zur Aufrechterhaltung
des Anliegerverkehrs während den Bauarbeiten
(durch anschütten von Rampen zu den einzelnen
Eingängen und Zufahrten) und erforderlichenfalls
deren Entfernung einzurechnen.
Soweit aus Verkehrssicherungs- und Organisationsgründen des Bauablaufes Keile bzw. Rampen
(z.B. aus Beton oder Asphalt usw.) sowie Fußgängerbrücken über Kabelgräben im Bereich der
Baumaßnahme oder deren Umleitungsstrecken
angebracht werden müssen, so sind diese Leistungen
in diese Position einzukalkulieren.

Hinweis / Lage:
Sicherung: im Bereich der Limburger Straße nach
RSA, Regelplan BI/2
Hinweis: die Vergütung erfolgt prozentual zum
Baufortschritt.
Menge: 1,000 Psch

**01.01.0004 Baustelle räumen**
*** Pauschalposition
Baustelle von allen Geräten, Anlagen, Einrichtungen,
und dergleichen räumen, benutzte Flächen und Wege
entsprechend dem ursprünglichen Zustand unter
Wahrung der landschaftlichen Belange
ordnungsgemäß herrichten. Verunreinigungen
beseitigen.

Hinweis / Lage:
Menge: 1,000 Psch

**01.01.0005 Baustellenzaun aufstellen Art: mobil, H = 2,00 m**
Baustellenzaun aus mobilen Stahlrahmenelementen
mit Rundstahlfüllstäben, Stützenfüßen aus Beton,
einschl. sämtlicher Verbindungen, Kupplungen etc.
aufstellen, vorhalten und nach Abschluss der
Bauarbeiten wieder abbauen ( auch für nicht
zusammenhängende Zeiträume). Die einzelnen
Elemente sind gegen Ausheben zu sichern. Diese
Position kommt über das der regulären
Baustellenabsicherung hinausgehende Maß zur
Anwendung.

Hinweis / Lage:
Zaunhöhe: 2,00 m
Vorhaltedauer: max. während der kompletten
Ausführungszeit
Hinweis: der Zaunverlauf ist mit der BÜ abzustimmen
Menge: 90,000 m

#### Titel 01.02 Bauvorbereitung/Dokumentation

**01.02.0001 Fotodokumentation Ausführung**
*** Pauschalposition
Dokumentation der Ausführung mit digitalen Farbfotos
zur Dokumentation von wichtigen Motiven wie
Leitungslagen, Schäden, Besonderheiten im
Untergrund usw. anfertigen. Digitale Bilder mit Angabe
von Lage und Datum beschriften und digital der BÜ
übergeben.

Es sind alle nach Fertigstellung der Baumaßnahme
nicht mehr sichtbare oder erkennbare relevante
Bauteile, Gegenstände, Gegebeheiten. Leitungen etc.
zu dokumentieren. Hier zu zählen unter anderem:
- alle Rohrleitungen inkl. sämtlicher Formteile vor der
Grabenverfüllung
- Grenzsteine, die ausführungsbedingt entfernt werden
müssen
- Leitungskreuzungen,
- Hindernisse im Untergrund,
- Sicherungsmaßnahmen, etc.

Bei fehlender Fotodokumentation sowie fehlenden
gemeinsemen Aufmaßen von nicht mehr sichtbare
oder erkennbare Arbeiten, erfolgt keine Vergütung der
entsprechenen Positionen.

Hinweis / Lage:
Abrechnung: 1 x pauschal für die Bauarbeiten
Menge: 1,000 Psch

**01.02.0002 Plattendruckversuch als KP**
Plattendruckversuch gemäß DIN 18134 als
Kontrollversuch (Fremdüberwachung durch den AG)
durchführen. Einschließlich Gestellung aller Geräte,
insbesondere Gegengewicht, und Nebenleistungen
sowie Vorlage des Prüfergebnisses in 3-facher
Ausfertigung.
Die Prüfberichte müssen als Kontrollprüfungsbericht auf den AG ausgestellt werden.
Diese Position wird nicht angewandt für die vom AN
ohnehin nachzuweisende Verdichtungskontrolle im
Zuge der Eigenüberwachung. Diese Position ist mit
dem vom AG akzeptierten Prüflabor anzuwenden.

Akzeptiert werden folgende Prüfstellen:
Institut für Geotechnik Dr. Jochen Zirfas GmbH & Co. KG, Limburg
Baustoffprüfstelle Dreiländereck GmbH, Haiger
CTL Hart GmbH, Neuwied
oder eine nach RAP Stra zugelassene Prüfstelle für
Kontrollprüfungen im Fachbereich I3

Hinweis / Lage:
Lage: nach Angaben der Bauüberwachung
Abrechnung: St = Kontrollversuch, der die
Anforderungen erfüllt.
Ausführung: nur in Anwesenheit der BÜ!
Menge: 4,000 St

**01.02.0003 Örtliche Absteckung durchführen**
*** Pauschalposition
Der AG stellt dem AN, gemäß VOB/B §3, DIN 1961,
alle Hauptachsen und Fahrbahnränder analog und
digital (Achsberechnung, ASCII-Format) zur
Verfügung. Weiterhin erhält der AN einen
Ausführungs- und Abstecklageplan als DXF-Datei und
als Papierplot. Darin enthalten ist die Lage und Höhe
der örtlichen Polygonpunkte einschließlich der
dazugehörigen Koordinaten.
Zur Verdichtung dienende Kleinpunkte der Achsen
(z.B. Radien, Aufweitungen usw.) sind aus den
digitalen Unterlagen für die örtliche Absteckung
abzugreifen.
Insbesondere Flächenbauwerke (Pflanzbeete, Park-
und sonstige Plätze) sind auf gleiche Weise zu
bearbeiten.
Die komplette vom AN durchgeführte Absteckung ist
vor der Ausführung weiterer Arbeiten von der BÜ
abnehmen zu lassen.

Die Leistung dieser Position umfasst:
- Absteckung der o.g. Punkte in der Örtlichkeit
- das Aufbereiten zusätzlicher Kleinpunkte für die
örtliche Absteckung
- alle erforderlichen Absteckmaterialien (z.B. Nägel,
Pflöcke, Eisenpinnen, usw.)
- Vorhalten der Vermessungsgeräte
- Bedienungspersonal

Hinweis / Lage:
Achslänge: ca. 70 lfdm,
Hinweis: s. beigefügten Lageplan
Menge: 1,000 Psch

**01.02.0004 Abrechnungszeichnung**
*** Pauschalposition
Abrechnungszeichnungen digital aufstellen und
spätestens mit der Schlussrechnung der BÜ
übergeben.
Die Abrechnungszeichnung muss mindestens
folgende Gewerke bzw. Leistungen enthalten:
- alle nach Fertigstellung der Baumaßnahme nicht
mehr sichtbare oder erkennbare, für den Bauherrn
relevante Bauteile, Gegenstände, Gegebenheiten.
Leitungen etc.
- während der Baumaßnahme aufgefundenes bzw.
freigelegtes Beleuchtungskabel, Schlaufen, Muffen
sowie Leuchtenfundamente,
- wie vor, jedoch neuverlegte Bauteile der
Beleuchtungseinrichtung
- Lage, Stärke und Material von
Baugrundverbesserungen
- Regeneinläufe und deren Leitungen bis zur
Anschlussstelle an den Hauptkanal
- die neuen Regenwasserkanäle mit Lage und
Höhenangaben
- Grenzsteine, -punkte und -markierungen, die bei
Baubeginn nicht vorhanden waren
- Grenzsteine, -punkte und -markierungen, die aus
arbeitstechnischen Gründen entfernt werden mussten
- vergütete Leitungskreuzungen und -sicherungen
- neu verlegte Leerrohre
- eingebaute Ersatzbaustoffe im Sinne der EBV mit
Hinweis der Einbaudicke sowie Verweis auf die
erforderliche Dokumentation gemäß den Vorgaben
der EBV, § 25

Der Bezug auf die entsprechende Position des LVs ist
einzutragen.
Alle oberflächlich sichtbaren Bauteile brauchen nicht
in
diese Zeichnung aufgenommen werden.

Ein Katasterplan als Papierplot im M 1:250 oder als
dxf-Datei wird von der BÜ auf Wunsch unentgeldlich
zur Verfügung gestellt.

Hinweis / Lage:
Zeichnungsmaßstab: M. 1:250
Vervielfältigungen: 2-fach analog und je 1-fach digital
im DXF- und PDF-Format.
Menge: 1,000 Psch

#### Titel 01.03 Erd- und Aufbrucharbeiten

**01.03.0001 Maschendrahtzaun abbauen und abfahren**
Maschendrahtzaun, einschl. der Pfostenfundamente
aus Beton abbrechen, laden und abfahren.
Abbruchmaterial der Wiederverwertung zuführen bzw.
auf eine zugelassene Deponie / Entsorgungsstelle
abfahren (einschl. aller anfallenden Gebühren).

Hinweis / Lage:
Zaunart: Maschendrahtzaun
Abmessungen: h = ca. 1,80 m
Pfostenabstand/-art: ca. 2,5 m
Beton: AVV 170101
Menge: 10,000 m

**01.03.0002 Maschendrahtzaun liefern und setzen, Höhe: 2,00 m**
Maschendrahtzaun aus kunsstoffumanteltem
Drahtgeflecht mit 4 Spanndrähten 3,8 mm (durch jede
Reihe gezogen) liefern und montieren. Im EP enthalten sind die Pfosten-Betonfundamente (nach stat.
Erfordernissen) min. d = 0,25 m und Tiefe = 0,70 m.

Einzukalkulieren sind auch die Erdarbeiten
(Handschachtung) für die Pfostenfundamente. Der
Aushub wird in der Zaunflucht verteilt.

Pfosten aus feuerverzinkten Stahlrohren DIN 2458
geschnitten und bearbeitet, pulverbeschichtet nach
RAL-GSB mit kunststoff-Spanndrahthaltern und
Edelstahl-Einschlagkrampen sowie Kunststoffkappe.
Pfosten nach Pfostenabstandmaß flucht- und
höhengerecht versetzen.

Alle Befestigungsmaterialien und Nebenarbeiten sind
enthalten.

Hinweis / Lage:
Pfostenabstand: 2,50 m
Pfostendurchmesser: 42 mm
Drahtgeflecht: 50/3,4 mm
Zaunhöhe: 2,00 m
Farbton Ummantelung: RAL 6005, moosgrün
Lage: in Hallenflucht am Parkplatzanfang
Menge: 10,000 m

**01.03.0003 Spannbrücken liefern, montieren**
Spannbrücken für Verstrebungen an Anfangs-, Eck-
und Endpfosten D = 34 mm, verzinkt und
pulverbeschichtet für Maschendrahtzaun mit
Gelenkkappen, Schellen und Schrauben liefern und
montieren, einschl. aller Befestigungsmaterialien und
Nebenarbeiten.
Brücken werden zwischen Zaunpfosten oberhalb
angebracht.

Hinweis / Lage:
Rundrohrlänge: 3,0 m
Farbton Ummantelung: RAL 6005, moosgrün
Lage: in Hallenflucht am Parkplatzanfang
Menge: 2,000 St

**01.03.0004 Wurzelstöcke roden, 21 bis 35 cm**
Wurzelstöcke anderseitig gefällter Bäume fachgerecht
roden. Die entstandenen Löcher nach Bedarf mit
geeignetem Boden verfüllen und verdichten. Die
Wurzelstöcke sind auf eine zugelassene Deponie /
Entsorgungsstelle abzufahren (einschl. aller
anfallenden Gebühren)

Hinweis / Lage:
Abrechnung: das Aufmaß erfolgt nach Stück
Stammdurchmesser: 21 bis 35 cm (gemessen an der
Schnittstelle)
Standort: Baufeld
Menge: 7,000 St

**01.03.0005 Wurzelstöcke roden, 36 bis 45 cm**
Wurzelstöcke anderseitig gefällter Bäume fachgerecht
roden. Die entstandenen Löcher nach Bedarf mit
geeignetem Boden verfüllen und verdichten. Die
Wurzelstöcke sind auf eine zugelassene Deponie /
Entsorgungsstelle abzufahren (einschl. aller
anfallenden Gebühren)

Hinweis / Lage:
Abrechnung: das Aufmaß erfolgt nach Stück
Stammdurchmesser: 36 bis 45 cm (gemessen an der
Schnittstelle)
Standort: Baufeld
Menge: 1,000 St

**01.03.0006 Stammschutz herstellen, D = bis 1,0 m, H = 3,0 m**
Stammschutz durch Ummantelung aus Brettern,
einschl. Polsterung gegen den Baum, herstellen,
Stammdurchmesser bis 100 m, Mindestabstand vom
Stamm 50 cm, Mindestdicke der Bretter 24 mm,
Mindesthöhe 3,0 m.

Hinweis / Lage:
Abrechnung: Das Aufmaß erfolgt nach Stück
Stammdurchmesser: bis 1,0 m
Höhe des Schutzes: min. 3,0 m
Standort: bestehende Bäume im Baufeld
Hinweis: nur auf Anweisung bzw. in Abstimmung mit
der BÜ
Menge: 2,000 St

**01.03.0007 Oberboden abtragen u. lagern**
Oberboden abtragen, laden, zum Lagerplatz
transportieren und zum späteren Wiedereinbau
gemäß den Anforderungen der DIN 18915 lagern. Der
Oberboden ist gemäß BauGB §202 im nutzbaren
Zustand zu erhalten und vor Vernichtung oder
Vergeudung zu schützen. Der Oberboden ist bei
entsprechender Witterung abzudecken.
In den Einheitspreis ist das Wiederherstellen der
Lagerfläche (z.B. Einsaat) einzurechnen.

Hinweis / Lage:
Anforderung: DIN 18915
Abtragstärke : ca. 20 - 30 cm
Abtragsbereich: Planungsgelände
Lagerort: Lagerfläche in Abstimmung mit AG, im
Bereich der SM
Bodenart: durchwurzelter Oberboden in Form von
stark schluffigem, schwach kiesigem Sand sowie stark
sandigem, schwach kiesigem Schluff von
dunkelbrauner Farbe (s. Bodengutachten)
Menge: 25,000 m2

**01.03.0008 Oberboden abtragen/abfahren**
Überschüssigen Oberboden abtragen, laden und
abfahren. Der überschüssige Oberboden ist
fachgerecht zu behandeln und nach Wahl des AN, an
anderer Stelle zur Wiederherstellung eines
Oberbodenhorizontes zu verwenden.
Sollte eine Wiederverwertung nicht möglich sein, ist
der überschüssige Oberboden auf eine zugelassene
Deponie / Entsorgungsstelle abzufahren (einschl. aller
anfallenden Gebühren).
Die Abrechnung erfolgt nach Profilen
(Massenermittlung / Aufmaß) an der Ausbaustelle.

Hinweis / Lage:
Abtragstärke : ca. 20-30 cm
Bodenart: durchwurzelter Oberboden in Form von
stark schluffigem, schwach kiesigem Sand sowie stark
sandigem, schwach kiesigem Schluff von
dunkelbrauner Farbe (s. Bodengutachten)
Menge: 170,000 m3

**01.03.0009 Straßenausstattung demontieren, Schilder**
Straßenausstattung sorgfältig aufnehmen lagern oder
an angegebene Stelle transportieren und abladen.
Inkl. Pfosten und Bödenhülsen aufnehmen, vorh.
Betonfundament abstemmen und der
Wiederverwertung zuführen bzw. auf eine
zugelassene Deponie / Entsorgungsstelle abzufahren
(einschl. aller anfallenden Gebühren).
Die entstandenen Löcher, soweit diese nicht im
Abtragsprofil liegen, sind entsprechend dem
umgebenden Erdreich standfest zu verfüllen.

Hinweis / Lage:
Straßenausstattung: Verkehrs-,
Straßenbezeichnungs-, Hydrantenhinweisschilder u.ä.
Pfosten: 1 Pfosten je Schild
Lagerplatz: Innerhalb der Baustelle
Menge: 2,000 St

**01.03.0010 Straßenausstattung wieder versetzen, Schilder**
Gelagerte oder AG-seitig gelieferte Straßenausstattung zur Einbaustelle transportieren und dort nach
Weisung der BÜ wieder sach- und fachgerecht
versetzen, einschließlich erforderlicher Erdarbeiten
und Beton C 20/25 für die Fundamente.

Hinweis / Lage:
Straßenausstattung: Verkehrs-,
Straßenbezeichnungs-, Hydrantenhinweisschilder u.ä.
Pfosten: 1 Pfosten je Schild
Lagerplatz: Innerhalb der Baustelle
Bodenart: Auffüllungen, Tone etc. (s. Bodengutachten)
Materialklasse EBV: bis BM F3
Menge: 2,000 St

**01.03.0011 Straßenausstattung demontieren, Schneeräumschild**
Schneeräumschild im Baufeld sorgfältig aufnehmen
an vom AG angegebene Stelle transportieren und
abladen und auf Weisung des AG auf zu liefernden
Kanthölzern lagern.

Hinweis / Lage:
Straßenausstattung: Schneeräumschild
Abmessungen: ca. 3,0 * 2,0 m
Lagerplatz: innerhalb des Bereiches der SM
Hinweis: s. beigefügte Fotodokumentation
Menge: 1,000 St

**01.03.0012 Straßenausstattung wieder versetzen, Schneeräumschild**
Gelagertes Schneeräumschild sorgfältig aufnehmen
zur Einbaustelle transportieren transportieren und auf
Weisung des AG standfest absetzen.

Hinweis / Lage:
Straßenausstattung: Schneeräumschild
Abmessungen: ca. 3,0 * 2,0 m
Lagerplatz: innerhalb des Bereiches der SM
Hinweis: s. beigefügte Fotodokumentation
Menge: 1,000 St

*Hinweis: --- Erdaushub ---*

**01.03.0013 Erdaushub - Boden lösen u. laden**
*** Bezugsbeschreibung
Überschüssiges bzw. unbrauchbares Material im
Baufeld in Maschinenschachtung, profilgerecht
(einschl. evtl. Anlegen der Böschungen) lösen,
ausheben und laden.

Der Mehraushub (Tieferkofferung) für einen
eventuellen Bodenaustauch wird mit dem
Einheitspreis dieser Position vergütet. Der
eingerechnete Anteil geht aus den Positionen
"Baustoffgemisch als Bodenaustausch und
Austauschboden liefern" hervor.

Die ergänzenden besonderen
Vertragsbedingungen "Ersatzbaustoffe /
Bauabfälle / Aushubmassen" sind zu beachten

Hinweis / Lage:
Bodenart: Auffüllungen aus stark sandigem, schwach
bis stark kiesigem Schluff, schwach bis stark
kiesigem, schwach steinigem Sand sowie stark
sandigem, schluffigem bis stark schluffigem, schwach
steinigem Kies sowie Schlacke-, Lava-, Schiefer-,
Schotter-, Bauschutt-, Wurzelreste etc. (s.
Bodengutachten), Schotter, Splitt
Hinweis: ggfs. lagern und Wiedereinbau bzw. Material
abfahren werden gesondert vergütet
Menge: 850,000 m3

**01.03.0014 Boden für Suchgräben ausheben u. seitl. lagern, Handaushub**
Boden für Suchgräben, zum Feststellen von vorh.
Versorgungsleitungen, von Hand ausheben, seitlich
lagern, später wieder verfüllen und verdichten. Die
Lagen der georteten Leitungen sind einzumessen.

Die ergänzenden besonderen
Vertragsbedingungen "Aushubmassen" sind zu
beachten.

Hinweis / Lage:
Anforderung: ZTV E-StB
Bodenart: Auffüllungen, Tone etc. (s. Bodengutachten)
Aushubtiefe: bis 1,50 m
Grabenbreite: 0,60 m
Lage: Ausbaubereich
Menge: 5,000 m3

**01.03.0015 Boden in Handschachtung lösen (Zulage)**
*** wie Position 01.03.0013
Handschachtung als Zulage zur Position
"Erdaushub-Boden lösen und laden" für Bereiche die
mit Baumaschinen nicht erreicht werden können.

Hinweis / Lage:
Bodenart: Auffüllungen, Tone etc. (s. Bodengutachten)
Lage: Ausbaubereich
Menge: 5,000 m3

*Hinweis: --- Zulage Erdaushub Befestigung /*
--- Zulage Erdaushub Befestigung / Bauteile ---

**01.03.0016 Material abfahren, BG/BM F2**
Überschüssiges bzw. unbrauchbares Material
abfahren. Beschaffenheit des Materials nach
Unterlagen des AG.
Material auf eine zugelassene Deponie /
Entsorgungsstelle abfahren (einschl. anfallender
Gebühren).

Die Anlieferung und Bedingungen auf dem
Deponiegelände sind mit dem Deponiebetreiber
abzustimmen. Die Deponie ist dem AG vor
Auftragserteilung schriftlich mitzuteilen.

Der Nachweis des entsorgten Materials erfolgt per
Wiegerkarte.

Die ergänzenden besonderen
Vertragsbedingungen "Ersatzbaustoffe /
Bauabfälle / Aushubmassen" sind zu beachten

Hinweis / Lage:
Bodenart: Schotter, Splitt, unter vorh. Pflasterflächen
Materialklasse EBV: BG/BM F2
Abfalleinstufung: Z 0
Menge: 55,000 t

**01.03.0017 Material abfahren, >BG/BM F3 - gefährlicher Abfall**
Überschüssiges bzw. unbrauchbares Material
(gefährlicher Abfall) abfahren. Beschaffenheit des
Materials nach Unterlagen des AG.
Material der vom AG vorgegebenen Deponie zuführen
und ablagern.

Deponie:
Abfallzweckverband Rhein-Mosel-Eifel
Deponie Eiterköpfe
An der L117
56299 Ochtendung

Die Anlieferung und Bedingungen auf dem
Deponiegelände sind mit dem Deponiebetreiber
abzustimmen. Abladeort auf Tauglichkeit für Lkw-Typ
prüfen und entsprechend einkalkulieren.
Der Transporteur und die Anzahl der benötigten
Begleitscheine sind dem AG mind. 5 Werktage vor
Durchführung der Leistung schriftlich mitzuteilen. Eine
Überschreitung der Ausschreibungsmenge ist erst
nach Rücksprache mit dem AG zulässig. Dieser muss
mind. 5 Werktage vor einer Überschreitung schriftlich
auf eine Massenmehrung hingewiesen werden. Erst
nach schriftlicher Bestätigung durch den AG
(Anpassung des Entsorgungsnachweises) kann eine
Massenüberschreitung vorgenommen werden.

Die Deponiekosten und Gebühren der
Nachweisführung trägt der AG. Eine
Beförderungserlaubnis zum Transport muss vorliegen.

Der Nachweis des entsorgten Materials erfolgt per
Wiegerkarte.

Die ergänzenden besonderen
Vertragsbedingungen "Ersatzbaustoffe /
Bauabfälle / Aushubmassen" sind zu beachten

Hinweis / Lage:
Bodenart: Auffüllungen aus stark sandigem, schwach
bis stark kiesigem Schluff, schwach bis stark
kiesigem, schwach steinigem Sand sowie stark
sandigem, schluffigem bis stark schluffigem, schwach
steinigem Kies sowie Schlacke-, Lava-, Schiefer-,
Schotter-, Bauschutt-, Wurzelreste, Einschlüsse einer
schwarz und braun gefärbten, zähflüssigen Masse
Materialklasse EBV: > BG/BM F3
Abfallschlüssel: AVV 170503*
Deponieklasse: DKII
Deponie /-gebühr: gemäß Vorgabe ergänzende
besondere Vertragsbedingungen
Menge: 1630,000 t

**01.03.0018 Bit. Befestigung aufnehmen u. abfahren (Zulage)**
*** Bezugsbeschreibung
Bituminöse Befestigung aufnehmen, aufladen und
abfahren. Das Material ist der Wiederverwertung
zuführen bzw. auf eine zugelassene Deponie /
Entsorgungsstelle abzufahren (einschl. aller
anfallenden Gebühren).
Vergütet wird das Volumen im eingebauten Zustand
(ohne Auflockerungsfaktor).
Als Zulage zur Erdaushubposition.

Hinweis / Lage:
Art des Aufbruchs: nach Wahl des AN
Ausbaubereich: Gehweg / Fahrbahn
Verwertungsklasse: A
Abfallschlüssel: AVV 170302
Schichtdicke: bis 15 cm
Hinweis: die jeweilige Aufbruchdicke ist vor
Entsorgung mit der BÜ festzuhalten
Menge: 30,000 m2

**01.03.0019 Bit. Befestigung aufnehmen u. abfahren (Zulage) Zulage je cm Mehrstärke**
*** wie Position 01.03.0018
Als Zulage, für jeden cm Mehrstärke über das Maß
der Pos. zuvor hinaus.

Hinweis / Lage:
Schichtdicke: je 1 cm Mehrstärke
Menge: 100,000 m2

**01.03.0020 Bit. Befestigung schneiden**
*** Bezugsbeschreibung
Bituminöse Befestigung an den Kanten der
Anschlussstellen mittels Fugenschneidgerät sorgfältig
und geradlinig trennen.

Der Schneidschlamm ist während des Schneidens
aufzunehmen und auf eine zugelassene Deponie /
Entsorgungsstelle abzufahren (einschl. aller
anfallenden Gebühren).

Hinweis / Lage:
Ausbaubereich: Gehweg / Fahrbahn / Angleichung
Schnitttiefe: bis 15 cm
Material: bituminöser Schicht
Menge: 30,000 m

**01.03.0021 Bit. Befestigung schneiden (Zulage) Zulage je cm Mehrstärke**
*** wie Position 01.03.0020
Als Zulage, für jeden cm Mehrstärke über das Maß
der Pos. zuvor hinaus.

Hinweis / Lage:
Schnitttiefe: je 1 cm Mehrstärke
Menge: 60,000 m

**01.03.0022 Beton-, Verbundsteinpflaster aufn. u. abfahren (Zulage)**
Beton-, Verbundsteinpflaster aufnehmen und der
Wiederverwertung zuführen bzw. auf eine
zugelassene Deponie / Entsorgungsstelle abzufahren
(einschl. aller anfallenden Gebühren).

Als Zulage zur Erdaushubposition.

Hinweis / Lage:
Pflasterart: verschiedene
Abmessunge: verschieden
Material: Beton
Abfallschlüssel: AVV 170101
Ausbaubereich: Gehweg / Fahrbahn / Höfe
Menge: 285,000 m2

**01.03.0023 Beton-, Verbundsteinpflaster aufn. u. lagern (Zulage)**
Beton-, Verbundsteinpflaster sorgfältig aufnehmen,
brauchbare Steine sind zu reinigen, sorgfältig zu
lagern (auf Paletten) oder an angegebene Stelle zu
transportieren und abzuladen.
Unbrauchbare Steine sind der Wiederverwertung
zuführen bzw. auf eine zugelassene Deponie /
Entsorgungsstelle abzufahren (einschl. aller
anfallenden Gebühren).

Als Zulage zur Erdaushubposition.

Hinweis / Lage:
Pflasterart: verschiedene
Abmessungen: verschieden
Material: Beton
Abfallschlüssel: AVV 170101
Ausbaubereich: Gehweg / Fahrbahn / Höfe
Lagerplatz: Innerhalb des Bereiches der SM
Menge: 50,000 m2

**01.03.0024 TB aufnehmen u. lagern (Zulage)**
Tiefbordsteine einschließlich Betonrückenstütze und
Unterbeton aufnehmen. Der Beton ist der
Wiederverwertung zuführen bzw. auf eine
zugelassene Deponie / Entsorgungsstelle abzufahren
(einschl. aller anfallenden Gebühren).

Die Tiefbordsteine säubern und zum späteren
Wiedereinbau lagern.oder an angegebene Stelle zu
transportieren und abzuladen.

Als Zulage zur Position "Erdaushub - Boden, lösen
und laden"

Hinweis / Lage:
Abmessungen: b= 8-10 cm / h = 20-30 cm
Material: Beton
Abfallschlüssel: AVV 170101
Ausbaubereich: Fahrbahnrand-, Stellplatz,
Hofbefestigung
Lagerplatz: Innerhalb der Baustelle
Menge: 5,000 m

**01.03.0025 TB aufnehmen u. abfahren (Zulage)**
Tiefbordsteine einschließlich Betonrückenstütze und
Unterbeton aufnehmen und der Wiederverwertung
zuführen bzw. auf eine zugelassene Deponie /
Entsorgungsstelle abzufahren (einschl. aller
anfallenden Gebühren).

Als Zulage zur Erdaushubposition.

Hinweis / Lage:
Abmessungen: b= 8-10 cm / h = 20-30 cm
Material: Beton
Abfallschlüssel: AVV 170101
Ausbaubereich: Fahrbahnrand, Stellplatz-,
Hofbefestigung
Menge: 80,000 m

**01.03.0026 RD/HB/Ribo aufnehmen. u. lagern (Zulage)**
Rund-/Hoch- und Rinnenbordsteine einschließlich
Betonrückenstütze und Unterbeton, sowie
Flussplatten, -steinen aufnehmen. Der Beton ist der
Wiederverwertung zuführen bzw. auf eine
zugelassene Deponie / Entsorgungsstelle abzufahren
(einschl. aller anfallenden Gebühren).
Die Bord- und Rinnensteine säubern und zum
späteren Wiedereinbau lagern oder an angegebene
Stelle zu transportieren und abzuladen.

Als Zulage zur Erdaushubposition.

Hinweis / Lage:
Abmessungen: verschiedene
Material: Beton
Abfallschlüssel: AVV 170101
Ausbaubereich: Fahrbahnrand-, Stellplatz,
Hofbefestigung
Lagerplatz: Innerhalb der Baustelle
Menge: 5,000 m

**01.03.0027 RD/HB/Ribo aufn. u. abfahren (Zulage)**
Rund-/Hoch- und Rinnenbordsteine einschließlich
Betonrückenstütze und Unterbeton, sowie
Flussplatten, -steinen aufnehmen und der
Wiederverwertung zuführen bzw. auf eine
zugelassene Deponie / Entsorgungsstelle abzufahren
(einschl. aller anfallenden Gebühren).

Als Zulage zur Erdaushubposition.

Hinweis / Lage:
Abmessungen: verschiedene
Material: Beton
Abfallschlüssel: AVV 170101
Ausbaubereich: Fahrbahnrand-, Stellplatz-,
Hofbefestigung
Menge: 75,000 m

**01.03.0028 Spritzschutzkies aufn. u. abfahren (Zulage)**
Vorhandenen Spritzschutzkies lösen und aufnehmen
und abfahren. Das Material ist der Wiederverwertung
zuführen bzw. auf eine zugelassene Deponie /
Entsorgungsstelle abzufahren (einschl. aller
anfallenden Gebühren).

Als Zulage zur Erdaushubposition.

Hinweis / Lage:
Ausbaubereich: Spritzschutzstreifen entlang der Halle
Breite: ca. 0,40 m
Dicke: ca. 0,20 m
Menge: 7,000 m2

**01.03.0029 Beton und Stahlbeton abbrechen und abfahren (Zulage)**
Beton / Stahlbeton von Einfriedungen, Fundamenten,
Unterbeton, Bodenplatten usw. mit Kompressor an
verschiedenen Stellen abbrechen und der
Wiederverwertung zuführen bzw. auf eine
zugelassene Deponie / Entsorgungsstelle abzufahren
(einschl. aller anfallenden Gebühren).

Als Zulage zur Erdaushubposition.

Hinweis / Lage:
Abrechnung: nach örtlichem Aufmaß
Abmessungen: verschieden
Material: Beton und Stahlbeton
Abfallschlüssel: AVV 170101
Ausbaubereich: an unterschiedlichen Stellen im
Baufeld wie z.B. Mauern, Fundamente,
Schachtabdeckungen etc.
Menge: 1,000 m3

**01.03.0030 Kanalschacht aufnehmen und abfahren (Zulage) Tiefe: ca. 2,50 m**
Kanalschacht aus Betonfertigteilen mit Abdeckung
und Schmutzfänger sowie Auflager aufnehmen und
entsorgen, einschl. aller anfallenden Gebühren.

Hinweis / Lage:
Tiefe: bis ca. 2,50 m
Hauptrohr: bis DN 300 mm
Lage: im Ausbaubereich
Größe: bis DN 1000
Menge: 1,000 St

**01.03.0031 Beton-Kontrollschächte aufnehmen u. lagern**
Beton-Kontrollschächte der Fallrohre einschließlich
Stütz- und Unterbeton, aufnehmen. Den Beton der
Wiederverwertung zuführen bzw. auf eine
zugelassene Deponie / Entsorgungsstelle abzufahren
(einschl. aller anfallenden Gebühren).
Den kompletten Schacht säubern und zum späteren
Wiedereinbau seitlich lagern.
Einzurechnen ist die Sicherung vor Beschädigung.
Einschl. erforderlicher Handschachtung.

Hinweis / Lage:
Aufsatz: 30x30 cm
Abfallschlüssel: Metall AVV 170405; Beton AVV
170101
Lage: je vorhandenes Fallrohr
Sohltiefe Schacht: ca. 0,45 m
Hinweis: das Fallrohr ist in den Schacht eingesteckt
Menge: 4,000 St

**01.03.0032 Entwässerungsrinne abbrechen und entsorgen**
Entwässerungsrinne Nennweite 15,0 cm, Baulänge
50,0-100,0 cm, einschl. Abdeckung, Ablaufleitung
sowie Unterbeton abbrechen und entsorgen, einschl.
aller anfallenden Gebühren.

Hinweis / Lage:
Nennweite: 15 cm
Lage: entlang der Halle, vor den vorh. Garagentoren
Menge: 12,000 m

**01.03.0033 Straßeneinläufe aufnehmen und seitl. lagern**
Straßeneinläufe, einschließlich Stütz- und Unterbeton,
aufnehmen. Den Beton der Wiederverwertung
zuführen bzw. auf eine zugelassene Deponie /
Entsorgungsstelle abzufahren (einschl. aller
anfallenden Gebühren).
Den kompletten Straßeneinlauf säubern und zum
späteren Wiedereinbau seitlich lagern.
Einzurechnen ist die Sicherung vor Beschädigung und
der temporäre Verschluss des Ablaufrohres. Einschl.
erforderlicher Handschachtung.

Hinweis / Lage:
Aufsatz: 50x50 cm
Abfallschlüssel: Metall AVV 170405;
Beton AVV 170101
Lagerplatz: innerhalb der Baustelle
Menge: 1,000 St

*Hinweis: --- Zulage Erdaushub*
--- Zulage Erdaushub Sicherungsarbeiten ---

**01.03.0034 Versorgungsleitungen quer kreuzen (Zulage)**
Vorh. Versorgungsleitungen aller Art, die in den
Baugruben, Rohr- bzw. Kabelgräben unmittelbar quer
oder unter einem Kreuzungswinkel bis 45 Grad
angetroffen werden, sorgfältig von Hand freilegen und
durch Unterfangen und Absteifung sichern, einschl.
Unterstampfen, Überdecken und Ummanteln mit
geeignetem Material. Schutzeinrichtungen wie
Trassenwarnband, Abdeckhauben, Sand usw. sind
wieder herzustellen.
Die Leitungen sind einzumessen und in Handskizzen,
sowie im Bestandsplan festzuhalten.
Einschließlich liefern aller erforderlichen
Materialien.
Als Erschwerniszulage zu den Erdaushubpositionen.

Hinweis / Lage:
Parallel verlaufende Leitungen, die in einem Abstand
von weniger als 30 cm zusammen liegen werden als
eine Einheit abgerechnet. Gleiches gilt auch, wenn
mehrere Leitungen auf einem 30 cm breiten Band
zusammen liegen.
Menge: 10,000 m

**01.03.0035 Versorgungsleitungen längs sichern (Zulage)**
Vorhandene Versorgungsleitungen aller Art, die
jedoch mehr als 45 Grad Kreuzungswinkel oder längs
von Baugruben verlaufen sichern.
Sonst wie zuvor.

Hinweis / Lage:
Parallel verlaufende Leitungen, die in einem Abstand
von weniger als 30 cm zusammen liegen werden als
eine Einheit abgerechnet. Gleiches gilt auch, wenn
mehrere Leitungen auf einem 30 cm breiten Band
zusammen liegen.
Menge: 10,000 m

**01.03.0036 Versorgungsleitungen aufn., seitl. ablegen und wieder verlegen (Zulage)**
Vorhandene Versorgungsleitungen im
Auskofferungsbereich vorsichtig freilegen, aufnehmen,
seitlich ablegen und wieder verlegen, einschl. der
dafür erforderlichen Erdarbeiten. Schutzeinrichtungen
wie Sand, Trassenwarnband usw. sind wieder
herzustellen, einschl. evtl. Erdarbeiten. Die Leitungen
sind einzumessen und in Handskizzen, sowie im
Bestandsplan festzuhalten.
Einzurechnen ist das Liefern aller erforderlichen
Materialien (Sand, Trassenwarnband, usw.).
Als Erschwerniszulage zu den Erdaushubpositionen.

Hinweis / Lage:
Parallel verlaufende Leitungen, die in einem Abstand
von weniger als 30 cm zusammen liegen werden als
eine Einheit abgerechnet. Gleiches gilt auch, wenn
mehrere Leitungen auf einem 30 cm breiten Band
zusammen liegen.
Menge: 5,000 m

**01.03.0037 Mauerwerksschutz mit Noppenfolie herstellen**
Vor Einbringung des Verfüllmaterial sind Mauerwerk
von Gebäuden etc. mit einer Noppenfolie zu schützen,
einschl. der Passschnitte, der Überlappungsbereiche
der Lieferung aller erforderlichen Materialien und
aller
Nebenleistungen.

Hinweis / Lage:
Hinweise: nur in Absprache mit der BÜ
Richtfabrikat: DELTA MS oder glw.
Menge: 40,000 m2

#### Titel 01.04 Tragschichten

*Hinweis: Die Angaben des Bodengutachten sind, sofern*
Die Angaben des Bodengutachten sind, sofern
beschrieben, zu beachten.

Der Aufbau des Bodenaustausches soll 2-schichtig,
wie nachfolgend beschrieben erfolgen:

Untere Zone
Austauschstärke: ca. 20 cm
Gesteinskörnung: gebrochene grobe rezyklierte oder
natürliche Baustoffe,
Lieferkörnung: 0/100 bis 0/150 mm
Anforderung: gemäß TL Gestein-StB
Hinweis: Die Unterezone ist vollständig in den
Untergrund einzudrücken

Obere Zone:
Austauschstärke: ca. 20 cm
Gesteinskörnung: gebrochene grobe rezyklierte oder
natürliche Baustoffe, vorh. gelagertes Material
Lieferkörnung: 0/32 bis 0/56 mm
Anforderung: gemäß TL Gestein-StB

Hinweis:
Einzurechnen ist das Herstellen des Feinplanums der
obersten Schicht.
Verformungsmodul EV2 /Verdichtunggrad OK
Feinplanum: 45 MPa, Verhältnis
Wert Ev2/EV1 <= 2,5

**01.04.0001 Probefeld (Bodenaustausch) 2-schichtig**
*** Bezugsbeschreibung
Probeverdichtungen im Beisein des AG /
Bodengutachters zur Überprüfung der Tragfähigkeit
bei dem gewählten Aufbau der Bodenaustausch
(Baugrundverbesserung) und des gewählten
Verdichtungsgerätes nach Angabe des AG. Positon
beinhaltet alle Arbeiten und Maschineneinsätze zur
fachgerechten Herstellung eines Probefeldes, inkl.
Erdarbeiten.
Zur Bestimmung der Tragfähigkeit / Verdichtung
unterhalb vom Regelerdplanum.

Einzurechnen ist weiterhin die durchführung eines
statischen Plattendruckversuches nach DIN 18136
inkl. Gestellung aller Geräte, insbesondere
Gegengewicht, und Nebenleistungen sowie Vorlage
des Prüfergebnisses in 3-facher Ausfertigung.
Ausführung Plattendruckversuch : nur auf besondere
Anweisung und in Anwesenheit der BÜ!

Hinweis / Lage:
Lage: in Abstimmung mit der BÜ
Größe: ca. 3,0 x 5,0 m
Aufbaustärke: bis ca. 40 cm
- ca. 20 cm unter Zone (in den Untergrund
eindrücken)
- ca. 20 cm obere Zone
Verformungsmodul EV2 /Verdichtunggrad auf OK
Probefeld: 45 MPa, Verhältnis Wert Ev2/EV1 <= 2,5
Weitere Anforderung / Material: siehe in Hinweis zuvor
beschrieben
Menge: 2,000 St

**01.04.0002 Zulage Probefeld (Bodenaustausch)**
*** wie Position 01.04.0001
für jeweils 10 cm Mehrstärke, inkl. Aufnahmen und
Wiedereinbauen des bereits angelegten Probefeldes.

Als Zulage zur o.g. Position

Hinweis / Lage:
Lage: nur auf Anweisung der BÜ
Größe: ca. 3,0 x 5,0 m
Aufbaustärke: Hauptposition zusätzlich ca. 10 cm
Menge: 2,000 St

**01.04.0003 Baustoffgemisch als Bodenaustausch liefern und einbauen (untere Zone)**
Güteüberwachtes und unbelastetes rezykliertes oder
natürliches Baustoffgemisch (untere Zone) unterhalb
des Regelerdplanums als Ersatz für unbrauchbare
Bodenarten liefern, lagenweise einbauen und
standfest verdichten bzw. in den Untergrund
eindrücken und stabilisieren. Der Einbau hat gemäß
dem Hinweistext dieses Titels zu erfolgen bzw. bei
vorliegendem Gutachten nach dessen Vorgaben.

Die eingebauten Mengen sind durch Lieferscheine
nachzuweisen, aus denen der Verwendungszweck
eindeutig hervorgeht. Diese Karten sind der BÜ
unmittelbar nach Anlieferung des Materials zur
Gegenzeichnung vorzulegen.

Diese Arbeiten erfolgen nur auf besondere Anweisung
der Bauüberwachung bzw. des Bodengutachters.

Die ergänzenden besonderen
Vertragsbedingungen "Erdarbeiten" sowie
"Ersatzbaustoffe / Bauabfälle / Aushubmassen"
sind zu beachten.

Hinweis / Lage:
Abrechnung: nach Lieferschein
Lieferkörnung: 0/100 bis 0/150 mm
Anforderung: gemäß TL Gestein-StB
Umweltverträglichkeit: gem. TL Gestein-StB / EBV
Einbauort: Ausbaubereich
Austauschstärke: ca. 20 cm (exakte Stärke mit
Probefeld ermitteln)
Menge: 140,000 t

**01.04.0004 Austauschboden liefern und einbauen (obere Zone)**
Güteüberwachte, verdichtungsfähige und unbelastete
rezyklierte oder natürliche Baustoffe liefern und im
Bereich des Baufeldes zur Baugrundverbesserung
einbauen und standfest verdichten. Einzurechnen ist
das Herstellen des Feinplanums.

Der Einbau hat gemäß dem Hinweistext zu erfolgen.
Diese Arbeiten erfolgen nur auf besondere Anweisung
der Bauüberwachung bzw. des Bodengutachters.

Der erforderliche Mehraushub für die Baugrundverbesserung wird mit der Position Erdaushub und
dazugehörigen Zulagepositionen vergütet.

Die eingebauten Mengen sind durch Lieferscheine
nachzuweisen, aus denen der Verwendungszweck
eindeutig hervorgeht. Diese Karten sind der BÜ
unmittelbar nach Anlieferung des Materials zur
Gegenzeichnung vorzulegen.

Die ergänzenden besonderen
Vertragsbedingungen "Erdarbeiten" sowie
"Ersatzbaustoffe / Bauabfälle / Aushubmassen"
sind zu beachten.

Hinweis / Lage:
Abrechnung: nach Aufmaß und Profilen an der
Einbaustelle
Baustoff- / Mineralgemisch: gem. ZTV E StB, TL
Gestein-StB
Körnung: 0/32 bis 0/56 mm
Feinkornanteil: <= 10 M.-%.
Umweltverträglichkeit: gem. TL Gestein-StB / EBV
Einbauort: Bodenaustausch
Austauschstärke: bis ca. 30 cm (exakte Stärke mit
Probefeld ermitteln)
Menge: 100,000 m3

**01.04.0005 Planum herstellen und verdichten**
Erdplanum zur Aufnahme der Tragschichten ohne
Bindemittel oberhalb des Untergrundes für die
geforderte Ebenheit herrichten sowie auf die
geforderte Lagerungsdichte und Tragfähigkeit
verdichten.
Die ergänzenden besonderen Vertragsbedingungen
"Erdarbeiten" sind zu beachten.

Diese Postion wird nicht angewendet für Bereiche in
denen bereits ein Bodenaustausch / -verbesserung
erfolgt ist.

Hinweis / Lage:
Genauigkeit: +/- 3 cm
Verformungsmodul EV2 /
Verdichtunggrad auf
OK Planum: mind. 45 MPa, Verhältnis
Wert Ev2/EV1 <= 2,5
Menge: 1100,000 m2

*Hinweis: Auf der Oberkante der Tragschicht ohne Bindemittel*
Auf der Oberkante der Tragschicht ohne Bindemittel
sind folgende Zielwerte gefordert:

Werte für den Aufbau der ToB komplett mit
Frostschutzschichtmaterial (Baustoffgemisch: 0/32 -
0/45 mm):

Verformungsmodul EV2 / Verdichtunggrad auf
Bk1,0 bis Bk100 mind. 120 MPa,
Verhältnis Wert Ev2/EV1 <= 2,2
Genauigkeit: +/- 2 cm

Werte für den Aufbau der ToB komplett mit
Schottertragschichtmaterial (Baustoffgemisch: 0/32
mm):

Verformungsmodul EV2 /Verdichtunggrad auf
OK STS:
ab Bk 1,0 mind. 150 MPa,
Verhältnis Wert Ev2/EV1 <= 2,5:
Genauigkeit: +/- 2 cm

**01.04.0006 FSS liefern und einbauen**
Güteüberwachtes rezykliertes oder natürliches
Frostschutzmaterial liefern, profilgerecht, lagenweise
einbauen und verdichten.
Einzurechnen ist das Herstellen des Feinplanums und
der Einbau bei beengten Verhältnissen (Gehwege,
Engstellen, enge Fahrbahnbereiche, usw.). Die
Entmischung ist durch sofortiges Einbauen und
Verdichten zu vermeiden. Der optimale Wassergehalt
ist beim Einbau einzuhalten.

Die ergänzenden besonderen Vertragsbedingungen
"Schichten ohne Bindemittel" sind zu beachten.

Hinweis / Lage:
Abrechnung: nach Aufmaß und Profilen
Baustoffgemisch: 0/32 - 0/45 mm gem. ZTV/TL
SoB-StB
Anforderung: gem. ZTV/TL SoB-StB
Feinkornanteil: Kategorie UF3 gem. TL SoB-StB, im
eingebauten Zustand max. 5 M.-%
Einbaustärke: ca. 15-30 cm
Menge: 280,000 m3

**01.04.0007 STS liefern und einbauen**
Güteüberwachte rezyklierte oder natürliche
Schottertragschichtmaterial liefern, profilgerecht
einbauen und verdichten. Einzurechnen ist das
Herstellen des Feinplanums und der Einbau bei
beengten Verhältnissen (Gehwege, Engstellen, enge
Fahrbahnbereiche, usw.). Die Entmischung ist durch
sofortiges Einbauen und Verdichten zu vermeiden.
Der optimale Wassergehalt ist beim Einbau
einzuhalten.

Die ergänzenden besonderen Vertragsbedingungen
"Schichten ohne Bindemittel" sind zu beachten.

Hinweis / Lage:
Einbaubereich: unter Pflasterflächen
Abrechnung: nach Aufmaß und Profilen
Baustoffgemisch: 0/32 mm, gem.
ZTV/TL SoB-StB
Anforderung: gem. ZTV SoB-StB
Einbaustärke: 20 cm
Menge: 185,000 m3

**01.04.0008 Probelöcher herstellen**
Probelöcher im Bereich der Frostschutz-/ bzw.
Schottertragschicht zur Feststellung der Einbaustärke
herstellen. Bei Längenbauwerken sind diese in der
Regel mindestens alle 100 m auszuführen.
Einzurechnen ist das fachgerechte Wiederverfüllen
und Verdichten der Probestelle. Folgeproben aufgrund
festgestellter mangelnder Einbaustärke zur Ermittlung
des Mindereinbaubereiches gehen zu Lasten des AN.
Die Durchführung der Proben ist seitens des AN so
rechtzeitig mit der BÜ abzustimmen, dass der
Bauablauf nicht gestört wird.
Die Ergebnisse sind zu dokumentieren und mit der
Schlussrechnung vorzulegen.

Nur in Anwesenheit der BÜ.

Hinweis / Lage:
Lage: Festlegung durch die BÜ
Menge: 2,000 St

**01.04.0009 ATS liefern u. einbauen, Handeinbau (Bk0,3-Bk1,0)**
Asphalttragschicht gemäß ZTV/TL Asphalt-StB in
kleineren Flächen in Handarbeit einbauen, verdichten
und abwalzen. Der Materialverbrauch ist durch
Lieferscheinnachweise und amtliche Wiegekarten zu
belegen, einschl. aller Lieferungen und
Nebenleistungen.
Die ergänzenden besonderen
Vertragsbedingungen "Asphaltarbeiten" sind zu
beachten.

Hinweis / Lage:
Körnung: AC 32 T N
Bindemittel: 70/100
Einbaudicke: D = bis 14 cm
Einbaubereich: Kleinflächen in Abstimmung mit der
BÜ
Menge: 4,500 t

**01.04.0010 WDA liefern u. einbauen**
Wasserdurchlässige Asphalttragschicht gemäß
ZTV/TL Asphalt-StB sowie Merkblatt für
Versickerungsfähige Verkehrsflächen (MVV) liefern
und im Fahrbahnbereich mit Fertiger im
vorgeschriebenen Längs- und Quergefälle einbauen,
verdichten und abwalzen. Anschlussflächen, die mit
dem Fertiger nicht erreicht werden, sind von Hand
einzubauen und in den EP einzurechnen.
Der Materialverbrauch ist durch
Lieferscheinnachweise und amtliche Wiegekarten zu
belegen, einschließlich aller Lieferungen und
Nebenleistungen.

Der Einbau bei Temperaturen (Luft und Unterlage)
unter +10°C, bei Regen und / oder starkem Wind ist
nicht zulässig. Die Mischguttemperatur bei der
Herstellung darf 160°C nicht überschreiten.

Die ergänzenden besonderen Vertragsbedingungen
"Asphaltarbeiten" sind zu beachten.

Hinweis / Lage:
Einbaubereich: Verkehrsfläche, unter Pflasterfläche
Asphaltmischgut: PA 16 T WDA
Anforderung Zusammensetzung: gemäß MVV,
Tabelle 3
Bindemittel: 70/100
Verdichtungsgrad: > 97,0 %
Hohlraumgehalt: > 15,0 Vol.-%
Belastungsklasse Bk1,0
Einbaudicke: D = 10 cm
Regelbreite: verschieden
Lage: Gehwegbereich in der Ausfahrt
Menge: 4,000 t

#### Titel 01.05 Bordsteine und Rinnen

**01.05.0001 TB liefern u. versetzen, Abmessung: 10/25/100 cm**
Randeinfassungen aus Tiefbordsteinen liefern und
gemäß DIN 18318 höhen- und fluchtgerecht in Beton
C 20/25 versetzen (Unterbeton 0,20 m stark),
einschließlich aller Materiallieferungen und
Nebenarbeiten (z.B. Ausbau bereits vorhandener
Tragschichten und Verfüllen des Arbeitsraumes).
Mit einzurechnen sind dauerelastische
Bewegungsfugen im Abstand von 6 m herstellen. Die
Bewegungsfuge ist vollständig im gesamten
Querschnitt der Bordanlage in der gesamten
Aufbauhöhe, einschl. Unterbeton und Rückenstütze
herzustellen.
Das Versetzen in Bögen mit Halbmesser > 11,00 m ist
einzukalkulieren.

Hinweis / Lage:
Einbaubereich: Randeinfassung Fahrbahn / Gehweg
Abmessung: 10/25/100 cm
Material: Betonstein
Güte: DIN EN 1340 D I T, DIN483
Witterungswiderstand: < 500g/m² gemäß SLAB Test
Kantung: gefast
Oberfläche: Betonglatt
Farbe: grau
Bewegungsfuge:
Material: Neukautschuk-Recycling, XPE o. glw.
Farbe: schwarz / anthrazit
Hinweis: Die Fase des Bordsteins ist auf die Seite des
Pflasters zu versetzen, bei Asphaltflächen auf der dem
Asphalt abgewandten Seite.
Menge: 100,000 m

**01.05.0002 Schnitte für TB**
Bordsteinköpfe der Tiefbordsteine und Ecksteine für
Schräganschlüsse maschinell schneiden, bzw.
abschleifen spitzwinkliger Kanten. Diese Position gilt
nicht für die Steine in Bögen.

Hinweis / Lage:
Einbaubereich: wie Hauptposition
Abmessung: bis 10/25 cm
Menge: 10,000 St

**01.05.0003 RB liefern u. versetzen**
Randeinfassungen aus Rundbordsteinen liefern und
gemäß DIN 18318 höhen- und fluchtgerecht in Beton
C 20/25 versetzen (Unterbeton 0,20 m stark),
einschließlich aller Materiallieferungen und
Nebenarbeiten (z.B. Ausbau bereits vorh.
Tragschichten und Verfüllen des Arbeitsraumes).
Mit einzurechnen sind dauerelastische
Bewegungsfugen im Abstand von 6 m herstellen. Die
Bewegungsfuge ist vollständig im gesamten
Querschnitt der Bordanlage in der gesamten
Aufbauhöhe, einschl. Unterbeton und Rückenstütze
herzustellen.
Das Versetzen in Bögen mit Halbmessern > 20,00 m
ist einzukalkulieren.

Hinweis / Lage:
Einbaubereich: Randeinfassung Fahrbahn
Abmessung: 15/22/100 cm
Material: Betonstein
Güte: DIN EN 1340 D I T, DIN483
Witterungswiderstand: < 500g/m² gemäß SLAB Test
Oberfläche: Betonglatt
Farbe: grau
Bewegungsfuge:
Material: Neukautschuk-Recycling, XPE o. glw.
Farbe: schwarz / anthrazit
Menge: 10,000 m

**01.05.0004 Schnitte für RB**
Bordsteinköpfe der Rundbordsteine für
Schräganschlüsse maschinell schneiden, bzw.
abschleifen spitzwinkliger Kanten
Diese Position gilt nicht für die Steine in Bögen.

Hinweis / Lage:
Einbaubereich: wie Hauptposition
Abmessung: 15/22 cm
Menge: 5,000 St

**01.05.0005 HB liefern u. versetzen**
Randeinfassungen aus Hochbordsteinen liefern und
gemäß DIN 18318 höhen- und fluchtgerecht in Beton
C 20/25 versetzen (Unterbeton 0,20 m stark),
einschließlich aller Materiallieferungen und
Nebenarbeiten (z.B. Ausbau bereits vorhandener
Tragschichten und Verfüllen des Arbeitsraumes).
Mit einzurechnen sind dauerelastische
Bewegungsfugen im Abstand von 6 m herstellen. Die
Bewegungsfuge ist vollständig im gesamten
Querschnitt der Bordanlage in der gesamten
Aufbauhöhe, einschl. Unterbeton und Rückenstütze
herzustellen.
Das Versetzen in Bögen mit Halbmesser > 20,00 m ist
einzukalkulieren.

Hinweis / Lage:
Einbaubereich: Randeinfassung Fahrbahn
Abmessung: 15/30/100 cm
Material: Betonstein
Güte: DIN EN 1340 D I T, DIN483
Witterungswiderstand: < 500g/m² gemäß SLAB Test
Oberfläche: Betonglatt
Farbe: grau
Bewegungsfuge:
Material: Neukautschuk-Recycling, XPE o. glw.
Farbe: schwarz / anthrazit
Menge: 120,000 m

**01.05.0006 HB in Bögen versetzen (Zulage)**
Hochbordsteine in Bögen versetzen für Radien kleiner
20 m. Einzurechnen sind die Mehrkosten für die
Bogensteine oder das Schneiden der Hochbordsteine
sowie die Erschwernis beim Versetzen.
Mit einzurechnen ist das Verfugen der Keilfugen im
Bogenbereich mit geeignetem Epoxidharzmörtel in
Steinfarbe.

Für Radien gilt:
R < 10,00 m Ausführung mit Kurvensteinen oder mit
geraden Bordsteinen der Länge 0,25 m
R > 10,00 m und < 20,00 m Ausführung mit geraden
Bordsteinen der Länge 0,50 m.

Als Zulage zur Hauptposition "HB liefern u. versetzen".

Hinweis / Lage:
Einbaubereich: wie Hauptposition
Abmessung: 15/30 cm
Menge: 10,000 m

**01.05.0007 Schnitte für HB**
Bordsteinköpfe der Hochbordsteine und Ecksteine für
Schräganschlüsse maschinell schneiden, bzw.
abschleifen spitzwinkliger Kanten.
Diese Position gilt nicht für die Steine in Bögen.

Hinweis / Lage:
Einbaubereich: wie Hauptposition
Abmessung: 15/30 cm
Menge: 25,000 St

**01.05.0008 Übergangstein HB-RB liefern u. versetzen (Zulage)**
Übergangsstein liefern, sonst wie Hauptposition.
Als Zulage zur Hauptposition "HB liefern u. versetzen".

Hinweis / Lage:
Richtfabrikat: Übergangstein HB/RB, rechts/links der
Fa. Kann o. glw.
Übergang: HB 15/30 cm auf RB 15/22 cm
Material / Güte / Witterungswiderstand / Oberfläche /
Farbe: wie Hauptposition
Einbaubereich: Gehwegabsenkung
Menge: 4,000 St

**01.05.0009 Formsteine Ecke für HB (Zulage)**
Formsteine Ecke als Fertigelement liefern, sonst wie
Hauptposition. Als Zulage zur Hauptposition "HB
liefern u. versetzen".

Hinweis / Lage:
Abmessung: 15/30 cm Fertigelement
Element: Innen-, Außenecke, 90° gem. Planwerk
Einbaubereich: Grünflächeneinfassung,
Spritzschutzstreifen, Randeinfassung
Menge: 5,000 St

*Hinweis: --- 3-zeilige Rinne ---*

**01.05.0010 3-zeilige Rinne liefern u. versetzen**
Rinnenanlage aus Betonrinnenformsteine gemäß DIN
18318 liefern und flucht- u. höhengerecht auf Beton C
20/25, 20 cm stark, versetzen, einschließlich
ausschlämmen der Fuge untere2/3 hydr. Fugenmörtel,
obere 1/3 mit 2-komponenten Epoxidharz-
Fugenmörtel, einschließlich einfärben des Mörtels in
der Steinfarbe, und anschließendem Abwaschen der
Schlämme.
Dauerelastische Bewegungsfugen im Abstand von 0,5
bis 1,0 m rechts und links der Regenabläufe (Anzahl
s. Pos. RE liefern u. setzen), sonst alle 6 m
herstellen.
Die Bewegungsfuge ist vollständig im gesamten
Querschnitt der Bord- und Rinnenanlage in der
gesamten Aufbauhöhe, einschl. Unterbeton und
Rückenstütze herzustellen. In allen Bereichen von
Bewegungsfugen ist je ein Schnitt über den
Rinnenquerschnitt einzurechnen. Der Einbau muss 5 -
7 mm tiefer als die Rinnenoberkante erfolgen.
Der Ausbau bereits vorhandener Tragschichten und
das Verfüllen des Arbeitsraumes ist in diese Position
mit einzurechnen.

Das Versetzen in Bögen mit Halbmesser > 10,00 m ist
einzukalkulieren.

Hinweis / Lage:
Lage: Stellplatzbereich
Anforderung: DIN 18318, ZTV Pflaster-StB, Merkblatt
für Flächenbefestigungen mit Pflasterdecken und
Plattenbelängen in gebundener Ausführung (FGSV)
Rinnenformstein:
Material: Rinnenformsteine nach DIN EN 1338 DI (K)
Abmessungen: 16/16/12-14,5 cm, mit Minifase
Breite: 3-zeilig, 0,50 m
Farbe: grau
Oberfläche: Betonglatt
Witterungswiderstand: < 500g/m² gemäß SLAB Test
hydr. Fugenmörtel
Richtfabrikat: Tubag PFH light oder glw.
Epoxidharz Fugenmörtel
Richtfabrikat: Tubag PFV45 oder glw.
Farbe: in Steinfarbe
Mörtel Einbau: nach Herstellerangaben
Bewegungsfuge:
Material: Neukautschuk-Recycling, XPE o. glw.
Farbe: schwarz / anthrazit
Menge: 50,000 m

**01.05.0011 Gehrungsschnitte 3-zeilige Rinnen**
Gehrungsschnitte der Betonrinnenformsteine im
Knickbereich der Rinne, bzw. schräge Anschlüsse,
mittels Nassschnitt herstellen.

Hinweis / Lage:
Material: siehe Hauptposition
Abmessungen: siehe Hauptposition
Breite: 3-zeilig, ca. 0,50 m
Abrechnungseinheit: Die Abrechnung erfolgt je
Knickpunkt der Rinne.
Menge: 1,000 St

*Hinweis: --- 1-zeilige Rinne ---*

**01.05.0012 1-zeilige Rinne liefern u. versetzen**
*** Bezugsbeschreibung
Rinnenanlage aus Betonpflastersteinen gemäß DIN
18318 liefern und flucht- u. höhengerecht auf Beton C
20/25, 20 cm stark, versetzen, einschließlich
ausschlämmen der Fuge untere 2/3 hydr.
Fugenmörtel, obere1/3 mit 2-komponenten
Epoxidharz-Fugenmörtel, einschließlich einfärben des
Mörtels in der Steinfarbe, und anschließendem
Abwaschen der Schlämme.
Dauerelastische Bewegungsfugen im Abstand von 0,5
bis 1,0 m rechts und links der Regenabläufe (Anzahl
s. Pos. RE liefern u. setzen), sonst alle 6 m
herstellen.
Die Bewegungsfuge ist vollständig im gesamten
Querschnitt der Bord- und Rinnenanlage in der
gesamten Aufbauhöhe, einschl. Unterbeton und
Rückenstütze herzustellen. In allen Bereichen von
Bewegungsfugen ist je ein Schnitt über den
Rinnenquerschnitt einzurechnen. Der Einbau muss 5 -
7 mm tiefer als die Rinnenoberkante erfolgen.
Der Ausbau bereits vorhandener Tragschichten und
das Verfüllen des Arbeitsraumes ist in diese Position
mit einzurechnen.

Das Versetzen in Bögen mit Halbmesser > 10,00 m ist
einzukalkulieren.

Hinweis / Lage:
Lage: Fahrbahnrand entlang Bordanlage
Anforderung: DIN 18318, ZTV Pflaster-StB, Merkblatt
für Flächenbefestigungen mit Pflasterdecken und
Plattenbelängen in gebundener Ausführung (FGSV)
Material: Rinnenpflaster nach DIN EN 1338 DI
Abmessungen: 16/16/14 cm, mit Minifase
Breite: 1-zeilig, ca. 0,16 m
Farbe: grau
Oberfläche: Betonglatt
Witterungswiderstand: < 500g/m² gemäß SLAB Test
hydr. Fugenmörtel
Richtfabrikat: Tubag PFH light oder glw.
Epoxidharz Fugenmörtel
Richtfabrikat: Tubag PFV45 oder glw.
Farbe: in Steinfarbe
Mörteleinbau: nach Herstellerangaben
Bewegungsfuge:
Material: Neukautschuk-Recycling, XPE o. glw.
Farbe: schwarz / anthrazit
Menge: 25,000 m

**01.05.0013 1-zeilige Rinne in Bögen versetzen (Zulage)**
*** wie Position 01.05.0012
in Bögen mit Halbmesser kleiner 10,00 m versetzen.
Als Zulage zur o.g. Position.

Hinweis / Lage:
Lage: Einmündungsbereich Zufahrt
Menge: 10,000 m

**01.05.0014 Schnitte für 1-zeilige Rinnen**
Schnitte der Betonsteine der Rinne, bzw. schräge
Anschlüsse, mittels Nassschnitt herstellen.

Hinweis / Lage:
Material: siehe Hauptposition
Abmessungen: siehe Hauptposition
Breite: 1-zeilig, ca. 0,16 m
Menge: 5,000 St

**01.05.0015 1-zeilige Rinne an Regenabläufe anpassen**
Im Bereich von Regenabläufen, ist für einen sauberen
Einbau des Asphaltbetons, beidseitig der REs die
Rinne mit zusätzlichen, 45° geschnittenen, Rinnenpflastersteinen bis zur Vorderkante des jeweiligen
Ablaufes anzupassen. Sonst wie Hauptposition
"1-zeilige Rinne liefern u. versetzen."

Hinweis/Lage:
Regenabläufe: 50/50 cm
Lage: Ausfahrt auf Limburger Straße
Menge: 1,000 St

#### Titel 01.06 Deckenarbeiten

*Hinweis: --- Asphalt ---*

**01.06.0001 ATS reinigen u. ansprühen, (Bk0,3 - Bk1,8)**
Fahrbahnfläche vor Einbau nachfolgenden
Asphaltschicht gründlich mit geeigneten Geräten (ggf.
Wasserstrahlen) reinigen. Das anfallende
Reinigungsgut ist zu Lasten des AN ordnungsgemäß
zu entsorgen.
Die gereinigte Asphaltoberfläche ist gemäß den
Vorgaben der ZTV Asphalt-StB gleichmäßig mit
lösemittelhaltiger Bitumenemulsion mit einem
geeignetem Gerät (Spritzrampe) ansprühen,
einschließlich Lieferung des Materials. Angrenzende
Zonen (wie z.B. Gehwege etc.) insbesonders
Einfassungen und Abflussrinnen sind zu schützen,
hierdurch entstehender Mehraufwand ist
einzukalkulieren und werden nicht gesondert vergütet.

Nach Ansprühren der vorh. Asphaltfläche dürfen diese
nur noch zu Einbauzwecken der weiteren
Asphaltschicht befahren werden. Entsprechende
Sicherungsmaßnahmen (z.B. Absprerren der Fläche)
sind einzukalkulieren und werden nicht gesondert
vergütet.

Die ergänzenden besonderen Vertragsbedingungen
"Asphaltarbeiten" sind zu beachten.

Hinweis / Lage:
Einbaubereich: Fahrbahnflächen auf
Asphalttragschicht
Bindemittel: lösemittelhaltige Bitumenemulsion
C40B5-S (gemäß TL BE-StB 15)
Bindemittelanteil: frische Asphalttragschicht
ca. 0,30 kg/qm
Menge: 20,000 m2

**01.06.0002 ADS liefern u. einbauen, Handeinbau (BK0,3 - Bk1,0)**
Asphaltdeckschicht gemäß ZTV/TL Asphalt-StB in
kleineren Flächen in Handarbeit einbauen, verdichten
und abwalzen. Der Materialverbrauch ist durch
Lieferscheinnachweise und amtliche Wiegekarten zu
belegen, einschl. aller Lieferungen und
Nebenleistungen.

Die ergänzenden besonderen Vertragsbedingungen
"Asphaltarbeiten" sind zu beachten.

Hinweis / Lage:
Mischgut: AC 8 D N
Bindemittel: 50/70
Einbaudicke: D = 4,0 cm
Einbaubereich: Kleinflächen in Abstimmung mit der
BÜ
Menge: 2,000 t

**01.06.0003 Aufhellungsgestein (Zulage)**
Zulage für die Verwendung von Aufhellergestein in der
Asphaltdeckschicht. Grobe Gesteinskörnung
"Kategorie 95/1" mit einem 20%igen Anteil
zugelassener Aufhellungsgesteine aus Quarzit oder
30%-igen Anteil an alpiner Moräne bezogen auf das
gesamte Gesteinskörnungsgemisch.

Als Zulage zur Asphaltdeckschicht.

Hinweis / Lage:
Einbaubereich : Fahrbahndeckschicht
Menge: 20,000 m2

**01.06.0004 Abstumpfungsmaßnahme**
Gemäß den Vorgaben der ZTV Asphalt- StB ist nach
dem Einbau die noch heiße Asphaltdeckschicht zur
Erhöhung der Anfangsgriffigkeit gleichmäßig mit
einem bindemittelumhüllten Abstreumaterial
abzustreuen und einzuwalzen. Nicht gebundenes
Abstreumaterial ist zu entfernen und der Verwertung
nach Wahl des AN zuzuführen. Entstehende
Entsorgungskosten werden nicht gesondert vergütet.

Die ergänzenden besonderen Vertragsbedingungen
"Asphaltarbeiten" sind zu beachten.

Hinweis / Lage:
Einbaubereich: Verkehrsfläche
Abstreumaterial bindemittelumhüllte Lieferkörnung
1/3 mm
Abstreumenge: 1,0 kg/m²
Menge: 20,000 m2

**01.06.0005 Fugen Typ N2 aufschneiden u. vergießen,**
Quer- Längsfugen, Fugen entlang Rinnen- und
Bordbereiche, in der Asphaltdeckschicht gemäß ZTV
Asphalt-StB bzw. ZTV Fug-StB herstellen.
Fugen auffräsen oder aufschneiden, Schnittflächen
unmittelbar vor dem Einbringen der Fugenmasse
reinigen und ggfs. trocknen, verfüllen der Fuge mit
einer heißverarbeitbaren Fugenmasse nach
Herstellerangaben. Überverguss ist zu vermeiden.
Sollte in Teilbereichen Vergussmasse überstehen, so
ist diese abzustoßen. Einschließlich aller
Materiallieferungen und aller Nebenleistungen.
Alternativ kann der Bord-/Rinnenstein auch während
des Deckschichteinbaus mit geeignetem Material
nach Wahl des Bieters abgestellt und anschließend,
wie oben beschrieben, vergossen werden.

Das Fräsgut bzw. der Schneidschlamm ist während
des Fräsens oder Schneidens aufzunehmen und auf
eine zugelassene Deponie / Entsorgungsstelle
abzufahren (einschl. Deponiegebühr).

Fugen in Längsrichtung sind nicht in Rollspuren oder
im Bereich von Fahrbanmarkierung anzuordnen,
während des Einbringens der Fugenmasse sind die
Verkehrsflächen bis zur Auskühlung von
Baustellenverkehr bzw. Verkehr freizuhalten.
Hierdurch erforderliche Sicherungsmaßnahmen,
werden nicht gesondert vergütet.

Die ergänzenden besonderen Vertragsbedingungen
"Asphaltarbeiten" sind zu beachten.

Hinweis / Lage:
Einbaubereich: Verkehrsfläche, Anschlüsse,
Höfe,entlang Rinnen- und Bordanlagen
Abmessung Fuge: Breite ca. 1,0 cm Tiefe ca. 4,0 cm
Fugenverguss: Heißverarbeitbare Fugenmasse des
Typs N2 gemäß TL Fug-StB
Menge: 50,000 m

**01.06.0006 Bitumenfugenband liefern und einbauen**
Bitumenfugenband gemäß ZTV / TL Fug-StB liefern
und einbauen. Vor dem weiteren Einbau der
anschließenden Asphaltdeckschicht, ist die
Fugenflanke zu reinigen (Entfernen von anhaftenden
Schmutzresten und Rostpartikeln etc.), ggfs. zu
trocknen und gemäß den Herstellerangaben
vorzubehandeln und das Fugenband einzubauen.
Die Fugenflanke ist nach der Applikation vor
überfahrten zu schützen.

Die Prüfberichte gemäß den ZTV Fug-StB bzw. den
TL/TP Fug-StB der verwendeten Produkte ist vor
Einbau der BÜ vorzulegen.

Hinweis / Lage:
Einbaubereich: Kontaktfäche Regenabläufen /
Einbauten mit Asphaltschicht
Mindestbreite: 10 mm
Einbauhöhe: entspricht der Deckschichthöhe
Anzahl: 1 St, Regeneinläufe 50/50 cm
Richtfabrikat: TOK-Band oder glw.
Menge: 1,000 St

**01.06.0007 Betonsteinpflaster liefern u. verlegen**
Betonsteinpflaster liefern und höhen- und
fluchtgerecht entsprechend Regelquerschnitt und
Gestaltungsplan bzw. nach den Angaben der BÜ
verlegen.

Pflasterbett, ca. 4 cm im verdichteten Zustand gem.
DIN 18318, ZTV/TL Pflaster-StB, TL Gestein aus
Bettungsmaterial der Lieferkörnung 2/5 mm, auf der
Frostschutz- oder Schottertragschicht planeben
abziehen. Die verlegten Steine (nur trockenes,
sauberes Pflaster!) sind mittels Rüttelgerät mit
Plattengleitvorrichtung abzurütteln.
Die zum Bettungsmaterial passende Fugenverfüllung
(1/3 mm) ist einzukehren, bis zur Vollfüllung nachsanden. Spätestens vor der Abnahme bzw. vor dem
Räumen der Baustelle sind die Pflasterflächen
besenrein abzukehren. Einschl. aller Materialien und
Nebenarbeiten.

Hinweis / Lage:
Einbaubereich: Fahrbahn, Stellplätze Gehweg
Verlegeart: L-Verband
Richtfabrikat: KANN Universal-Verbundstein o. glw
Güte: D I gem. DIN EN 1338 / TL Pflaster-StB
Format / Typ: 22,5/11,25, 11,25/11,25 cm
Stärke: 10 cm
Farbe: grau
Oberfläche: Betonglatt, Minifase R5/4 mm
Rutschhemmung: R13 nach DIN 51130 bzw. DGUV
Regel 108-003
Hinweis: Die Rastermaße des Pflasters sind
einzuhalten, um unnötige Schneidarbeiten
zu vermeiden.
Menge: 920,000 m2

**01.06.0008 Betonsteinpflaster als Läuferreihe verlegen (Zulage)**
nach den Angaben der BÜ als Läuferreihe verlegen.
Als Zulage zur o.g. Pos.

Anwendungsbereiche z.B.:
- Anschlüsse an Mauern, Beete etc.
- in Kurvenbereichen
- im Bereich von nicht vermeidbaren Schnittkanten

Hinweis / Lage:
Anforderungen: wie o.g. Hauptposition
Pflasterart: Rechteckpflaster
Farbe: grau
Verlegeart: Läuferstein
Format: 20/10, 10/10 cm
Stärke: 10 cm
Menge: 320,000 m

**01.06.0009 Schnitte Betonsteinbelag**
Nassschnitt Betonsteinbelag für Abschlüsse an
Stellen, wo Rand- und Abschlusssteine oder
Auszwickeln nicht möglich ist (Übergänge und
Verschwenkungen zwischen Pflasterfläche u.ä.). Der
Anteil des Schnittes ist auf das unbedingt notwendige
Maß zu beschränken.

Schnitte, die infolge nicht eingehaltener Rastermaße
notwendig werden, werden nicht vergütet.
Die Rasterbreite des Betonsteinbelages ist durch
Probeauslegung festzustellen. Die angegebenen
Breiten der Firmen sind nur Richtwerte, die sich durch
Verschleiß der Produktionsformen ändern können.
Das Argument diese Maße eingehalten zu haben, wird
folglich nicht akzeptiert.

Hinweis / Lage:
Betonsteinbelag: Pflaster, Platten, Rassengitterplatten
Schnittart: Nassschnitt
Pflasterstärke: 8-10 cm
Menge: 400,000 m

**01.06.0010 Umpflasterung für Kontrollschachtabdeckungen herst.(Zulage)**
Einzeilige Umpflasterung aus Betonsteinpflaster
liefern und gemäß den Angaben der BÜ nach
festgelegtem Verlegemuster bzw. -plan als
Umpflasterungen um die in der Pflasterfläche
vorhandenen Kontrollschachtabdeckungen höhen-
und fluchtgerecht einbauen, einschließlich dem
eventuell notwendigen Beiarbeiten von Pflastersteinen
mittels Nassschnitt zum Einpassen in die
Pflasterfläche.

Sonst wie Hauptposition "Betonsteinpflaster liefern u.
verlegen". Als Zulage zur zuvor genannten Position.

Hinweis / Lage:
Richtfabrikat: Basment-Radialsteine, Fa. Böcker o.glw.
Abmessungen: l/b/h = 16/11-16/12 cm
Breite: 1-zeilig
Farbe: grau
Oberfläche: Maschinenglatt
Lage: um Kontrollschachtabdeckungen
Hinweis: Die Steinhöhe beträgt 12 cm, der sich
hierdurch ergebende Höhenunterschied
zum restlichenPflaster ist zu berücksichtigten.
Hierdurch entstehender Mehraufwand ist
einzukalkulieren.
Menge: 2,000 St

**01.06.0011 Parkplatzmarkierung mittels Farbe T-Markierung**
Parkplatzmarkierung zur Kennzeichnung der
Stellplätze.
Schnelltrockenende, abriebfeste Farblängsmarkierung
herstellen. Untergrundvorbereitung sowie
Verarbeitung nach Herstellerangaben.
Einschl. aller erforderlicher Materialien und
Nebenarbeiten.

Hinweis / Lage:
Richtfabrikat: Traffic road marking paint oder glw.
Farbe: weiß (RAL 9016)
Strichbreite: 10 cm
Strichlänge: je 1,0 m
Hinweis: es handelt sich um eine T-Markierung (2
Striche, senkrecht und quer) am Stellplatzanfang
Lage: Markierung, gem. beigefügtem Lageplan
Menge: 14,000 St

**01.06.0012 Parkplatzmarkierung mittels Farbe Strich-Markierung**
Parkplatzmarkierung zur Kennzeichnung der
Stellplätze.
Schnelltrockenende, abriebfeste Farblängsmarkierung
herstellen. Untergrundvorbereitung sowie
Verarbeitung nach Herstellerangaben.
Einschl. aller erforderlicher Materialien und
Nebenarbeiten.

Hinweis / Lage:
Richtfabrikat: Traffic road marking paint oder glw.
Farbe: weiß (RAL 9016)
Strichbreite: 10 cm
Strichlänge: je 1,0 m
Hinweis: es handelt sich um einen Strich, schräg am
Stellplatzende (bei Schrägaustellung), senkrecht am
-anfang und -ende (bei Senkrechtaufstellung)
Lage: Markierung, gem. beigefügtem Lageplan
Menge: 42,000 St

**01.06.0013 Radstopp liefern und versetzen, Art: Recycling Gummi**
Radstopp, inkl. Dübel, Schrauben, Kappen liefern und
montieren, einschließlich aller erforderlicher Arbeiten
und Materialien.

Hinweis / Lage:
Lage: Stellplätze, gem. Lageplan
Ausführun : Recycling Gummi
Abmessunge: 100/18007150 mm (H,B,T)
Farbe: schwarz / weiß
Oberfläche: reflektierend
Befestigung: zum Aufdübeln
Menge: 21,000 St

**01.06.0014 Spritzschutzkies liefern und einbauen**
Flusskies 8/16 mm liefern und als Traufstreifen
einbauen, inkl. Unterlage aus Kunststofffolie,
lichtundurchlässig, Dicke 0,5 mm.
Schüttung aus Flusskies.

Hinweis / Lage:
Ausbaubereich: Spritzschutzstreifen entlang der Halle
Breite: ca. 0,40 m
Dicke: ca. 0,20 m
Menge: 7,000 m2

#### Titel 01.07 Straßenentwässerung

**01.07.0001 Kopflöcher herstellen**
Boden für Kopflöcher in Hand- und
Maschinenschachtung für Leitungsanschlüsse
ausheben, wieder verfüllen und verdichten.
Verdrängter und unbrauchbarer Boden ist der
Wiederverwertung zuzuführen bzw. auf eine
zugelassene Deponie / Entsorgungsstelle abzufahren
(einschl. aller anfallenden Gebühren).

Der standsichere Verbau der Baugrube ist aus
typengeprüften Patent-Verbauplatten mit der
Möglichkeit zum Nachteufen in geschlossener und
zusammenhängender Weise bis Grabensohle
abzuteufen und mit einzurechnen.

Die Baugrubengröße wird nach örtlichen
Gegebenheiten und DIN EN 1610 bzw. DIN 4124
vergütet. Sie ist auf ein Minimum zu beschränken.
Darüber hinaus werden Mehrbreiten, die durch
firmenspezifische Verbausysteme entstehen, nicht
vergütet. Diese sind in den EP einzukalkulieren.

Hinweis / Lage:
Grabentiefe: bis 2,00 m
Bodenart: wie Pos. "Erdaushub - Boden lösen u.
laden" (s. Bodengutachten / Schadstoffanalyse)
Deponieklasse: DKII
Materialklasse EBV: >BG/BM F3
Lage: Anschlüsse Regenabläufe, Fallrohre
Hinweis: Abrechnungstiefe ab Erdplanum.
Der Mehraushub für die bereits eingebaute /
hergestellte Sauberkeitsschicht ist mit
einzukalkulieren.
Menge: 35,000 m3

**01.07.0002 Erdaushub für Rohrgräben**
Erdaushub im offenen Graben ausheben, evtl.
zwischenlagern, verfüllen, verdichten, ab Erdplanum.
Nach der Rohrverlegung ist die Baugrube zu verfüllen
und standfest zu verdichten. Zum Verfüllen nicht
verwendeter Aushub bzw. verdrängter (Grabenverfüllung, Rohrummantelung, Rohr) und
unbrauchbarer Boden ist der Wiederverwertung
zuführen bzw. auf eine zugelassene Deponie /
Entsorgungsstelle abzufahren (einschl. aller
anfallenden Gebühren). Die Anlieferung ist mit dem
Deponiebetreiber abzustimmen. Die Deponie ist dem
AG vor Auftragserteilung schriftlich mitzuteilen.
Abgerechnet wird mit senkrechten Wänden. Die
Entsorgung greift sofern die Positionen der
Verdrängungsmaterialien Anwendung finden.

Die Grabengröße wird nach örtlichen Gegebenheiten
und DIN EN 1610 bzw. DIN 4124 vergütet. Sie ist auf
ein Minimum zu beschränken. Darüber hinaus werden
Mehrbreiten, die durch firmenspezifische
Verbausysteme entstehen, nicht vergütet. Diese sind
in den EP einzukalkulieren.

Hinweis / Lage:
Grabentiefe bis 2,0 m
Grabenbreite: nach DIN EN 1610
Grabenart: Einzelgraben
Bodenart: wie Pos. "Erdaushub - Boden lösen u.
laden" (s. Bodengutachten / Schadstoffanalyse)
Deponieklasse: DKII
Materialklasse EBV: >BG/BM F3
Lage: Regenablaufleitungen (DN 150),
Fallrohranschlüsse (DN 150),
Regenwasserhauptleitung (DN 300)
Hinweis: Abrechnungstiefe ab Erdplanum
Der Mehraushub für die bereits eingebaute
/ hergestellte Sauberkeitsschicht ist mit
einzukalkulieren.
Menge: 105,000 m3

**01.07.0003 Verbau für Rohrgräben herstellen**
Standsicheren Verbau der Baugrube (senkrechte
Rohrgräben) ist aus typengeprüften
Patent-Verbauplatten mit der Möglichkeit zum
Nachteufen in geschlossener und zusammenhängender Weise bis Grabensohle abzuteufen und
dem Baustand folgend umzusetzen.

Hinweis / Lage:
Grabentiefe bis 2,0 m
Grabenbreite: nach DIN EN 1610
Grabenart: Einzelgraben
Lage: Regenablaufleitungen (DN 150),
Fallrohranschlüsse (DN 150),
Regenwasserhauptleitung (DN 300)
Hinweis: Abrechnungstiefe ab Erdplanum
Der Mehraushub für die bereits eingebaute
/ hergestellte Sauberkeitsschicht ist mit
einzukalkulieren.
Menge: 275,000 m2

**01.07.0004 Grabenverfüllung liefern, einbauen**
Nichtbindiges, verdichtungsfähiges Füllmaterial für die
Grabenverfüllung liefern und lagenweise in die
Rohrgräben einbauen und mit geeignetem
Verdichtungsgerät bis zur Standfestigkeit verdichten.
Der Verbau ist dem Fortschritt der Verfüllung
entsprechend so zu ziehen, dass keine Hohlräume
entstehen können.
Auf Verlangen ist ein entsprechender Eignungsnachweis vorzulegen.

Hinweis / Lage:
Lage: für Regenablaufleitungen, Fallrohranschlüsse,
Regenwasserkanal
Anforderung: gem. ZTV E-StB, TL BuB E-StB
Umweltverträglichkeit: gem. TL Gestein-StB, EBV
Hinweise: nur auf besondere Anweisung der
Bauüberwachung
Die Differenzmenge zur Position "Erdaushub für
Rohrgräben" ist auf den Anteil der Rohrummantelung
zurückzuführen.
Menge: 90,000 m3

**01.07.0005 Beton zur Leitungssicherung liefern und einbauen**
Beton C 20/25 als Sicherung der Hauptleitung und
Formstücke, nach Angaben der BÜ, liefern und
einbauen. In den EP einzurechnen ist die Abfuhr der
Verdrängungsmassen (bereits vorhandene
Frostschutzschicht etc.).
Einschließlich aller Nebenarbeiten.

Hinweis / Lage:
Einbaubreite: ca. 0,5 m
Einbaudicke: ca. 0,4 m
Hinweis: nur in Abstimmung mit der BÜ
Menge: 0,500 m3

**01.07.0006 Kanalfüllmischung liefern und einbringen Körnung: 0/2 mm**
Kanalfüllmischung liefern und in die zu
verdämmenden Kanalleitungen einbauen. Der genaue
Umfang ist vor dem Einbau mit der BÜ abzustimmen.
Die Einbaumenge ist per Lieferschein nachzuweisen.
Der Zulauf im Anchlussschacht ist nach der Verfüllung
der Rohrleitung fachgerecht, wasserdicht zu
verschließen.
Einschl. aller Materialien und Nebenarbeiten.

Hinweis / Lage:
Rohrdimension: DN 250 - 300
Körnung: 0/2 mm
Lage: Zulaufkanal zu R2 parallel zur Halle, s.
Lageplan.
Menge: 1,000 m3

**01.07.0007 Erschwernis für den Anschluss an vorh. Leitungen**
Erschwerniszulage für das Anschließen von vorh. an
neue Leitungen (Umbindungen), einschl. freilegen und
Reinigung der Rohrenden und Abdichtung, darüber
hinaus werden keine Stundenlohn- oder Handarbeiten
vergütet. Einschl. aller Materialien.

Hinweis / Lage:
Lage: Anschluss an vorh. Fallrohre
Dimension: DN 100-200 mm
Menge: 4,000 St

*Hinweis: Muffenloses Vollwand-Kunststoffrohr:*
Muffenloses Vollwand-Kunststoffrohr:
- einschl. der erforderlichen Doppelmuffen mit innen
  liegendem Steg und zwei fest eingelegten,
  ölbeständigen FE-Dichtungen
- mind. Rohrreihe 6
- Ringsteifigkeit gem. Angabe in der Position
- mit DIBt-Zulassung
- aus weich macherfreiem Polyvinylchlorid (PVC-U)
- mit glatten Rohrinnenoberflächen
- gemäß DIN 16961, 8061, 8062
- Formstücke aus weichmacherfreiem Polyvinylchlorid
  (PVC-U), mit einem
Durchmesser-Wanddickenverhältnis
  SDR 34, nach DIN EN 1401-1 wandverstärkt,
  glattwandig, mit DIBt-Zulassung, mit
  angeformten Muffen und fest eingelegten, gemäß
  DIN EN 681-2 WH ölbeständigen FE-Dichtungen
- einschl. Dichtringen
- Farbe BLAU für RW-Kanäle
- Baulänge : 2,00 - 5,00 m
- Stoßfugen mind. 5 mm, max. 15 mm

mit Beschriftung innen und aussen in den erforderl.
Längen liefern und höhen- und fluchtgerecht gem. DIN
EN 1610 und den ZTV E-StB
wasserundurchdurchlässig und gem. statischem
Nachweis (Leistung AN) auf das vorgesehene
Auflager verlegen.
Der statische Nachweis ohne besondere Vergütung
vorzulegen. Evtl. geringere Überdeckungshöhen sind
zu berücksichtigen.
Je Haltung ist ein Passstück MIT Rohrschnitt
einzukalkulieren.
Verlegevorschriften des Herstellers sind zu beachten.

Hinweis:
Richtfabrikat : HS-Kanalrohrsystem, Funke Kunststoff
oder glw.

**01.07.0008 PVC-U-Rohre liefern und verlegen, Art: DN/OD 315 SN 12**
PVC-U-Rohre liefern und verlegen, sonst wie
Positionsbeschreibung Muffenloses
Vollwand-Kunstoffrohr.

10 cm Sandbettung sowie die Rohrummantelung mit
30 cm Überdeckung sind auf voller Grabenbreite
einzukalkulieren. Weiterhin sind im Einheitspreis die
Erdarbeiten für die Sandbettung, inkl. anfallender
Gebühren, enthalten.

Hinweis / Lage:
Lage: neuer RW-Kanal,siehe beigefügtes Planwerk
Material: PVC-U
Tragfähigkeit: SN 12
Dimension: DN/OD 315
Verkehrslast: SLW 60
Überdeckung: bis 2,00 m
Menge: 70,000 m

**01.07.0009 PVC-U-Rohre liefern und verlegen, Art: DN/OD 160 SN 12**
PVC-U-Rohre liefern und verlegen, sonst wie
Positionsbeschreibung Muffenloses
Vollwand-Kunstoffrohr.

10 cm Sandbettung sowie die Rohrummantelung mit
30 cm Überdeckung sind auf voller Grabenbreite
einzukalkulieren. Weiterhin sind im Einheitspreis die
Erdarbeiten für die Sandbettung, inkl. anfallender
Gebühren, enthalten.

Hinweis / Lage:
Lage: Anschlussleitung RE, Fallrohre,siehe
beigefügtes Planwerk
Material: PVC-U
Tragfähigkeit: SN 12
Dimension: DN/OD 160
Verkehrslast: SLW 60
Überdeckung: bis 2,00 m
Menge: 30,000 m

**01.07.0010 Bogen 15 Grad liefern verlegen (Zulage), PVC-U DN/OD 315**
Liefern und Verlegen von Bögen,sonst wie
Positionsbeschreibung Muffenloses Vollwand-
Kunstoffrohr. Als Zulage zur Rohrposition

Hinweis / Lage:
Material : PVC-U
Dimension: DN/OD 315 mm, 15 Grad
Überdeckung: wie Hauptposition
Richtfabrikat: wie Hauptposition
Menge: 2,000 St

**01.07.0011 Bogen 30 Grad liefern verlegen, (Zulage), PVC-U DN/OD 315**
Liefern und Verlegen von Bögen, sonst wie
Positionsbeschreibung Muffenloses Vollwand-
Kunstoffrohr. Als Zulage zur Rohrposition

Hinweis / Lage:
Material: PVC-U
Dimension: DN/OD 315 mm, 30 Grad
Überdeckung: wie Hauptposition
Richtfabrikat: wie Hauptposition
Menge: 2,000 St

**01.07.0012 Bogen 15 Grad liefern verlegen (Zulage), PVC-U DN/OD 160**
Liefern und Verlegen von Bögen,sonst wie
Positionsbeschreibung Muffenloses Vollwand-
Kunstoffrohr. Als Zulage zur Rohrposition

Hinweis / Lage:
Material : PVC-U
Dimension: DN/OD 160 mm, 15 Grad
Überdeckung: wie Hauptposition
Richtfabrikat: wie Hauptposition
Menge: 15,000 St

**01.07.0013 Bogen 30 Grad liefern verlegen, (Zulage), PVC-U DN/OD 160**
Liefern und Verlegen von Bögen, sonst wie
Positionsbeschreibung Muffenloses Vollwand-
Kunstoffrohr. Als Zulage zur Rohrposition

Hinweis / Lage:
Material: PVC-U
Dimension: DN/OD 160 mm, 30 Grad
Überdeckung: wie Hauptposition
Richtfabrikat: wie Hauptposition
Menge: 10,000 St

**01.07.0014 Überschiebmuffe liefern und einbauen (Zulage), PVC-U DN/OD 160**
Liefern und Verlegen von einer zusätzlichen
Überschiebmuffe, sonst wie Positionsbeschreibung
Muffenloses Vollwand- Kunstoffrohr. Als Zulage zur
Rohrposition

Hinweis / Lage:
Material : PVC-U
Dimension: DN/OD 160 mm
Überdeckung: wie Hauptposition
Richtfabrikat: wie Hauptposition
Menge: 5,000 St

**01.07.0015 Doppelmuffe liefern und einbauen (Zulage), PVC-U DN/OD 160**
Liefern und Verlegen von einer Doppelmuffe, sonst
wie Positionsbeschreibung Muffenloses Vollwand-
Kunstoffrohr. Als Zulage zur Rohrposition

Hinweis / Lage:
Material : PVC-U
Dimension: DN/OD 160 mm
Überdeckung: wie Hauptposition
Richtfabrikat: wie Hauptposition
Menge: 5,000 St

**01.07.0016 Reduzierstück liefern und einbauen (Zulage) Material: DN 150/100 PVC**
Reduzierstück inkl. Dichtring liefern und einbauen, als
Zulage zur Rohrposition.

Hinweis / Lage:
Material: PVC
Dimension: DN 150/100
Menge: 5,000 St

**01.07.0017 PVC-Gelenkstück liefern und einbauen (Zulage)**
Kurzrohre als Gelenkstücke Länge max. 1,0 m,
Spitzende und Muffenstück als Zulage zur
Rohrpositon an Schachtanschlüssen herstellen.

Hinweis / Lage:
Dimension: DN/OD 315 mm
Tragfähigkeit: SN 12
Überdeckung: bis 2,00 m
Richtfabrikat: wie Hauptposition
Menge: 4,000 St

**01.07.0018 Abzweig liefern, verlegen (Zulage) PVC-U, DN/OD 315/160/45°**
Liefern und Verlegen von Abzweigen, sonst wie
Positionsbeschreibung Muffenloses Vollwand-
Kunstoffrohr. Als Zulage zur Rohrpositon

Hinweis / Lage:
Dimension: DN/OD 315/160/45°
Überdeckung: wie Hauptposition
Richtfabrikat: wie Hauptposition
Menge: 7,000 St

**01.07.0019 Abzweig liefern, verlegen (Zulage) PVC-U, DN/OD 160/160/45°**
Liefern und Verlegen von Abzweiger, sonst wie
Positionsbeschreibung Muffenloses Vollwand-
Kunstoffrohr. Als Zulage zur Rohrpositon

Hinweis / Lage:
Dimension: DN/OD 160/160/45°
Überdeckung: wie Hauptposition
Richtfabrikat: wie Hauptposition
Menge: 1,000 St

**01.07.0020 Drainageleitung liefern und verlegen,**
Universelles, tunnelförmiges Teilsickerrohr liefern und
innerhalb oder außerhalb des Baukörpers wie folgt
herstellen:
Boden lösen, laden und und der Wiederverwertung
zuführen bzw. auf eine zugelassene Deponie /
Entsorgungsstelle abzufahren (einschl. aller
anfallenden Gebühren). Liefern und höhengerechtes
Verlegen der Drainageleitung. Verfüllen des Grabens
mit geeignetem Filtermaterial und Ummantelung mit
Filtervlies, einschließlich Lieferung.

Hinweis / Lage:
Aushubtiefe: 50 cm
Grabenbreite: 30 cm
Bodenart: wie Pos. "Erdaushub - Boden lösen u.
laden" (s. Bodengutachten / Schadstoffanalyse)
EBV-Klasse: > BG/BM F3
Deponieklasse: DK II
Anforderung: gemäß DIN 4262-1, Typ C1
Rohrart: flex. PVC-U (SN4), mit glatter Fließsohle
Durchmesser: DN 100 mm
Richtfabrikat: Strasil oder glw.
Filtermaterial: Baustoffgemisch 16/32 mm
Lage: nach Angabe der BÜ
Hinweis: Abrechnungstiefe ab Erdplanum.
Der Mehraushub für die bereits eingebaute
 / hergestellte Sauberkeitsschicht ist mit
einzukalkulieren.
Menge: 65,000 m

**01.07.0021 Übergangsstück FF-Drän/KG liefern u. verlegen (Zulage)**
Übergangsstück für flexible Dränrohre auf KG liefern
und einbauen, sonst wie Hauptposition.

Als Zulage zur Hauptposition

Hinweis / Lage:
Material: PVC-U
Dimension: DN 100 mm
Lage: in Abstimmung mit der BÜ
Menge: 1,000 St

**01.07.0022 Übergangsrohr KG-R liefern u. verlegen (Zulage)**
Übergangsrohr KG-R für KG-Rohre liefern und
einbauen, sonst wie Hauptposition.

Als Zulage zur Hauptposition

Hinweis / Lage:

Material: PVC-U
Dimension: DN 150 / 100 mm
Lage: Anschluss Drän an KG
Menge: 1,000 St

**01.07.0023 RE liefern u. versetzen, Art: Rekord 50/50 cm**
Straßeneinlaufschächte aus Betonfertigteilen,
Durchm. 450 mm, Boden mit Muffe für Rohre der
Pos. "PVC-U-Rohre liefern und verlegen",sofern
erforderlich einem entsprechenden Übergangsformstück, sowie Aufsatz mit Pewepren Einlage,
einschl. verzinktem Schlammeimer liefern und
einbauen.
Der Einlauf ist der Oberfläche profil - und höhengerecht anzupassen, standfest auf 20 cm Unterbeton zu
versetzen und fachgerecht an die Entwässerungsleitung anzuschließen. Sämtliche Nebenarbeiten
sowie Erdarbeiten und der Abtransport des
verdrängten Bodens sind in die Einheitspreise
einzukalkulieren. Erforderliche Rinnenschnitte sind
ebenfalls im EP enthalten. In Pflasterflächen sind die
seitlichen Bauzeitentwässerungsschlitze mit
Verschlussblechen aus Edelstahl zu verschließen, um
die Pflasterfugen vor Aussanden zu schützen.

Hinweis / Lage:
Ausführung: niedere Bauart
Aufsatz Richtfabrikat: ACO Multitop oder glw.
Abmessungen: 500/500 mm
Form: Rinnenform
Rost: Gusseisen EN-GJS
Klasse: D 400
Einlaufquerschnitt: min. 1.113 cm²
Menge: 4,000 St

**01.07.0024 gelagerte RE aufnehmen u. versetzen, Rekord 50/50 cm**
Gelagerte Straßeneinlaufschächte aufnehmen und
zum Einbauort transportieren, versetzen und
anbinden, sonst wie Hauptposition "RE liefern u.
versetzen".

Hinweis / Lage:
Ausführung: niedere Bauart
Boden: DN 150
Aufsatz: Rekord, 500/500 mm
Form: Pultform
Einbaubereich: Ausfahrtsbereich Limburger Straße
Lagerplatz: innerhalb der Baustelle
Menge: 1,000 St

**01.07.0025 Gel. Beton-Kontrollschächte aufnehmen u. versetzen**
Gelagerte Beton-Kontrollschächte der Fallrohre
aufnehmen und zum Einbauort transportieren in 20 cm
Unterbeton C20/25 höhen- und lagegerecht versetzen
und an das Fallrohr sowie die neue Ablaufleitung DN
150 PVC-U anbinden, einschl. Übergangs- bzw.
Anschlussstück, sonst wie Hauptposition "RE liefern u.
versetzen".

Hinweis / Lage:
Aufsatz: 30x30 cm
Lage: je vorhandenes Fallrohr
Sohltiefe Schacht: ca. 0,45 m
Hinweis: das Fallrohr ist in den Schacht einzustecken
Menge: 4,000 St

**01.07.0026 Entwässerungsrinne mit Wasserspiegelgefälle liefern und setzen**
Entwässerungsrinne entsprechend DIN EN 1433 und
DIN 19580, wasserdicht gemäß IKT Prüfsiegel
D01059, mit integrierter EPDM-Dichtung am
Rinnenstoß, aus frost- und tausalzbeständigem
Polymerbeton, mit integriertem Kantenschutz aus
verzinktem Stahl, mit schraubloser Sicherheitsarretierung Drainlock, Entwässerungsrinne
entsprechend DIN EN 1433 und DIN 19580, mit
integrierter EPDM-Dichtung zur Ausbildung eines
wasserdichten Rinnenstoßes entsprechend IKT
Prüfsiegel D01059 aus frost- und tausalzbeständigem
Polymerbeton, mit integriertem Kantenschutz aus
Stahl verzinkt, mit schraubloser Sicherheitsarretierung
Drainlock, Nennweite 15,0 cm, Baulänge 50,0-100,0
cm, Baubreite 18,5 cm, Bauhöhe 21,0 cm, 23,5 cm,
26 cm oder 31,0 cm,* mit Wasserspiegelgefälle,
mit fließoptimiertem V-Querschnitt, mit
Ausnehmungen an der Außenwand zur Verankerung
im Fundamentbeton, liefern und nach Einbauanleitung
des Herstellers verlegen.
Abdeckungen Kl. B 125 DIN EN 1433 mit Arretierung
Drainlock als: Maschenrost Q+, Maschenweite 30x10
mm, Einlaufquerschnitt 1182 cm²/m, mit
Verschiebesicherung, mit von oben nicht sichtbarer
Arretierung, Material: Stahl verzinkt, Baulänge: 50-100
cm.
Die Entwässerungsrinne ist der Oberfläche profil - und
höhengerecht anzupassen, standfest auf 20 cm
Unterbeton zu versetzen und fachgerecht an die
Ablaufleitung anzuschließen. Sämtliche Materialien,
Nebenarbeiten sowie Erdarbeiten und der Abtransport
des verdrängten Bodens sind in den Einheitspreis
einzukalkulieren.

Hinweis / Lage:
Richtfabrikat: ACO DRAIN, Multiline Seal oder glw.
Belastungsklasse: B 125
Nennweite: 15 cm
Lage: entlang der Halle, s. Lageplan
Menge: 13,000 m

**01.07.0027 Einlaufkasten V150S Langform liefern, montieren**
Einlaufkasten aus frost- und tausalzbeständigem
Polymerbeton, mit integriertem Kantenschutz aus
Stahl verzinkt, mit schraubloser Arretierung System
Drainlock, Baulänge 50,0 cm, Baubreite 18,5 cm,
Bauhöhe 66,0 cm, mit Lippenlabyrinthdichtung aus
NBR für waagerechten, flüssigkeitsdichten
Rohranschluss DN/OD 160, mit Schlammeimer aus
Kunststoff PP, mit Abdeckung wie Rinnen der
Hauptposition mit Anschlussmöglichkeit an beiden
Stirnseiten bis Rinnenende Höhe 31,0 cm,
liefern und nach Einbauanleitung des Herstellers
einbauen, sonst wie Pos. "Entwässerungsrinne liefern
und einbauen".

Hinweis / Lage:
Richtfabrikat: ACO Multiline Seal oder glw.
Belastungsklasse: B 125
Nennweite: 15 cm
Lage: entlang der Halle, s. Lageplan
Menge: 1,000 St

**01.07.0028 Kombistirnwand für Rinnenanfang/-ende liefern, montieren**
Kombistirnwand Multiline Seal in für Rinnenanfang
und -ende aus frost- und tausalzbeständigem
Polymerbeton, mit integriertem Kantenschutz aus
Stahl verzinkt, zum wasserdichten, stufenlosen
stirnseitigen Verschließen der Rinnen der Bauhöhen
21,0 cm bis 31,0 cm, Baulänge 2,5 cm, Baubreite 18,5
cm, Bauhöhe bauseitig an Bauhöhe der Rinne
anpassen, liefern und einbauen.

Hinweis / Lage:
Richtfabrikat: ACO Multiline Seal
Menge: 2,000 St

**01.07.0029 Schachtanschluss DN 160 PVC-U**
Schachtanschlussstücke (Schachtfutter)
liefern und in Schachtunterteil wasserdicht einbauen,
einschl. Dichtringen.

Hinweis / Lage:
Dimension: DN 160
Material: PVC-U
Überdeckung: bis 2,00 m
Menge: 2,000 St

**01.07.0030 Schachtanschluss DN 315 PVC-U**
Schachtanschlussstücke (Schachtfutter)
liefern und in Schachtunterteil wasserdicht einbauen,
einschl. Dichtringen.

Hinweis / Lage:
Dimension: DN 315
Material: PVC-U
Überdeckung: bis 2,00 m
Menge: 4,000 St

**01.07.0031 Schachtunterteil liefern, setzen**
Schachtunterteil als Betonfertigteil nach DIN EN 1917
und DIN V 4034, Teil 1, FBS-Qualität, liefern und
setzen, vorbereitet für den Einbau von
Schachtanschlussstücken der vorigen Positionen
einschl. Bermen und Profilierung der Durchflussrinne,
Sohle ca. 25 cm stark, Wände in runder
Ausführung,einschließlich der zusätzlichen
Erdarbeiten, sowie die Arbeiten und das Material für
die Schaffung eines 0,20 m starken Schachtauflagers
aus verdichtungsfähigem Material sind einzurechnen.
Inkl. liefern und Einbau von Steigbügeln.

Hinweis / Lage:
Schachtdurchmesser: DN 1.000
- 1 x DN 300 und 1 x DN 160
- 2 x DN 300 und 1 x DN 160
Gerinneabwinkelung: ja
Gerinne, Berme: Klinker
Bodenart: Auffüllungen, Tone etc. (s. Bodengutachten)
Materialklasse EBV: bis BM F3
Menge: 2,000 St

**01.07.0032 Betonschachtringe liefern, setzen**
Betonschachtringe nach DIN EN 1917 und DIN V
4034-1, FBS-Qualität, liefern und wasserdicht
versetzen, einschl. integrierter Dichtung und
Lastverteilungsring, einschl. Lieferung und Einbau von
Steigbügeln in den
Schachtwänden.

Hinweis/Lage:
Schachtringhöhe: 0,50 - 1,00 m.
Art: SR-M, DN 1.000
Lastverteilungsring: TOPSEAL BASIC
(Elastomerdichtung
nach DIN EN 681 Teil 1) oder glw.
Menge: 2,000 m

**01.07.0033 Schachtkonen liefern, setzen**
Schachtkonen nach DIN EN 1617 und DIN V 4034-1,
FBS-Qualität, mit Güteschutz, einschl. Steigbügel
liefern und wasserdicht inkl.  integrierter Dichtung
und
Lastverteilungsring auf die Schächte oder
Schachtringe versetzen. Die Höhe der einzubauenden
Schachtkonen ist im Vorfeld anhand der Achsabsteckung des Straßenbaus / vorh. Oberfläche zu
prüfen. Inkl. liefern und Einbau von Steigbügeln. Der
Abstand vom obersten Steigbügel zur späteren
Schachtoberkante ist nach BGR 177 auszuführen.

Hinweis/Lage:
Bauhöhe: 60 o. 85 cm
Art: 1.000 / 625
Lastverteilungsring: TOPSEAL BASIC
(Elastomerdichtung
nach DIN EN 681 Teil 1) oder glw.
Menge: 2,000 St

**01.07.0034 Auflagerringe liefern, setzen**
Auflagerringe nach DIN EN 1917 und DIN V 4034-1,
verschiebesicher mit Falz, liefern und in Mörtelbett
versetzen.

Hinweis / Lage:
Art, Durchmesser: AR-V, 625 mm
Ringstärke: 6 - 10 cm
Hinweis: für neue Schächte
Menge: 4,000 St

**01.07.0035 Schmutzfänger liefern, einbauen**
Schmutzfänger aus Stahl, verzinkt, nach DIN 1221,
ca. 7,5 kg, (schwere Ausführung) passend zu den v.g.
Schachtabdeckungen liefern und einsetzen.

Hinweis / Lage:
Hinweis: für Abdeckung DN 625
Menge: 2,000 St

**01.07.0036 BEGU-Schachtabdeckung Klasse D liefern und einbauen (mit Lüftungsöffnungen)**
BEGU-Scachtabdeckung gemäß EN 124/DIN 1229,
bestehend aus Rahmen,Auflagerfläche mechanisch
bearbeitet,  Deckel aus Gusseisen mit Betonfüllung
und dämpfender Einlage,
MIT Lüftungsöffnungen (Rücksprache BL),  Bauhöhe:
H = 160 mm, liefern und einbauen.
Das Angleichen an die fertige Geländeoberkante
sowie alle Erschwernisse durch die Schächte bzw.
Einbauten im Baufeld sind in diese Position
einzurechnen.
Erf. Ausgleichsringe werden über ges. Position
abgerechnet. Es erfolgt keine weitere Vergütung.

Hinweis / Lage:
Einstiegsöffnung: 600 mm
Belastungsklasse: D (40 to)
Hinweis: für neue Schächte
Menge: 2,000 St

**01.07.0037 Rammsondierungen durchführen**
Rammsondierungen (Fremdüberwachung durch den
AG) nach gültiger DIN EN zum Nachweis der
ordnungsgemäßen Verdichtung, auf besondere
Anordnung der Bauleitung, durchführen.
Im EP enthalten ist die Gestellung des Gerätes
einschließlich Auswertung und gutachterlicher
Stellungnahme.
Die Rammsondierungen werden nur anerkannt, wenn
die Durchführung über ein anerkanntes
Grundbaulabor erfolgt, oder wenn der AN selbst über
ensprechendes Gerät und Fachpesonal verfügt.
Bei nicht einhalten der Sollwerte muß der Rohrgraben
bis zur OK Rohrummantelung ausgekoffert und
anschließend zu Lasten des AN ordnungsgemäß
wiederverfüllt werden.
Der anschließend erforderliche Kontrollversuch geht
zu Lasten des AN.

Hinweis / Lage:
Lage: nach Angabe der Bauleitung
Menge: 5,000 m

**01.07.0038 TV-Kanal-Untersuchung DN150-300**
TV - KANALUNTERSUCHUNG zur Abnahme der
Kanäle nach Verlegung in den einzelnen Haltungen
gemäß DIN EN 13508-2, i.V. mit DWA M 149-2
durchführen.
Die Kanäle sind mit einer Fernsehkamera abzufahren, per GPS zu orten, der Zustand zu filmen und auf Video und CD-ROM aufzuzeichnen. Die Untersuchungsdaten sind im
ISYBAU Datenformat (Abstimmung mit BL)
aufzuzeichnen.
Über die Schächte sind entsprechende
Schachtzustandsberichte gemäß ATV zu fertigen.
Der Untersuchungsbericht, die ISYBAU-Daten und der
Datenträger sind dem AG zur Verfügung zu stellen
und gehen in dessen Eigentum über.
Die Kanäle sind vor der Untersuchung mit geeigneten
Hochdruckspülgeräten zu spülen. Wird die
Untersuchung durch Verunreinigungen im Kanal
unterbrochen, ist diese für den AG kostenfrei nach
entsprechender Reinigung zu wiederholen.
Der AG ist berechtigt nicht ordnungsgemäß
durchgeführte Untersuchungen abzulehnen und diese
auf Kosten des AN durchführen zu lassen.

Die numerischen Zusätze für die Zustandskürzel sind
bindend. Lagepläne mit Haltungs-, Leitungs- und
Schachtbezeichnungen werden vom AG zur
Verfügung gestellt und sind für die Inspektion
zwingend zu verwenden.

Der Zeitpunkt der Kanal-TV-Inspektion ist der BÜ
frühzeitig, mind. 10 Arbeitstage vor gepl. Ausführung
anzuzeigen.

Um eine dem Objektzustand angepasste optische
Inspektion zu gewährleisten, sind folgende technische
Mindestanforderungen einzuhalten:

Die Anforderungen der RAL-Gütesicherung z.B.:
Güteschutz Kanalbau (Gütezeichen "I").
Farb-Kamerasystem PAL-Norm (Kamera,
Beleuchtung) gem. DWA M 149, Teil 5.
Satelliten- oder Schiebe-Kamerasystem für mind. 35
m Untersuchungslänge DN 100  DN 150
Transport- und Führungseinrichtungen gem. DWA
Regelwerk.
Kabel mit Umlenkrollen und Längenmesseinrichtung
gem. DWA M 149-5 mit mind. 200 m Länge
Einsatzbereich DN 150 - 1.800 USB-Stick
Aufzeichnungsanlage mit Time-Code mind.
MPEG2-DVD-Format Datenübergabe auf
USB-Datenträger. Diese gehen in den Besitz des AG
über.
Elektronische Dateneinblendegeräte mit Time-Code,
Stationierung, Untersuchungsrichtung, Datum
Uhrzeit, -Von  Bis  Schachtbezeichnung-, etc.

Vor Durchführung der TV-Abnahmebefahrung ist der
Kanal zu reinigen. Dies ist im EP der Position
"Kanal-TV- Untersuchung" enthalten.

Hinweis / Lage:
Kanalart: Regenwasser
Rohrmaterial: PVC-U
Durchmesser: DN 150-300 mm
Menge: 70,000 m

**01.07.0039 Anschluss an vorh. Schacht herstellen**
Anschluss der neuen Leitungen an vorh. Schachtbauwerke, einschl. Schachtfutter, Anbohrung,
Abdichtung, etc. herstellen, darüber hinaus werden
keine Stundenlohn- oder Handarbeiten vergütet.
Einschl. aller Materialien.
Unbrauchbares Material ist der Wiederverwertung
zuzuführen bzw. auf eine zugelassene Deponie /
Entsorgungsstelle abzufahren (einschl. aller
anfallenden Gebühren).

Hinweis / Lage:
Lage: Endschacht R3 des vorh. Kanalsystems
Rohrart Anschluss: DN 315 PVC-U
Hinweis: das vorh. Schachtunterlteil besteht aus
gemauerten Ziegelsteinen
Menge: 1,000 St

#### Titel 01.08 Straßenbeleuchtung

**01.08.0001 Bodenaushub für Verlegung von Straßenbeleuchtungskabel**
Bodenaushub in Hand- und Maschinenschachtung für
die Verlegung von Straßenbeleuchtungskabel.
Verdrängter und unbrauchbarer Boden ist der
Wiederverwertung zuführen bzw. auf eine
zugelassene Deponie / Entsorgungsstelle abzufahren
(einschl. aller anfallenden Gebühren).
Die Anlieferung ist mit dem Deponiebetreiber
abzustimmen. Die Deponie ist dem AG vor
Auftragserteilung schriftlich mitzuteilen.
Die Erschwernis bei kreuzenden Leitungen, parallel
verlaufenden Leitungen ist einzurechnen.

Hinweis / Lage:
Bodenart: Auffüllungen, Tone etc. (s. Bodengutachten)
EBV-Boden: bis > BM-F3
Deponieklasse DK II
Grabenbreite: 0,30 m
Hinweis: Abrechnungstiefe ab Erdplanum. Der
Mehraushub für die bereits eingebaute / hergestellte
Sauberkeitsschicht ist mit einzukalkulieren.
Menge: 5,000 m3

**01.08.0002 Sandummantelung für Straßenbeleuchtungskabel liefern und einbauen**
Sand zur Umhüllung des Straßenbeleuchtungskabels
liefern, einbringen und verdichten.
Einzurechnen ist die Erschwernis für das Freihalten
von Muffenverbindungen sowie deren nachträgliches
verfüllen.
Der Einbau muss durch Lieferscheinnachweis belegt
werden.

Hinweis / Lage:
Materialart: Rheinsand 0/2 mm
Sandumhüllung: 20x30 cm
Menge: 5,000 m3

**01.08.0003 Leuchtenfundamente liefern und herstellen, Art: Betonrohr DN 300**
Fundamente für Leuchtenmaste, bestehend aus einem Betonrohr mit einer Kabeldurchführungsöffnung DN 50 und einem flexiblen Schutzrohr 20 cm lang, in einem Betonfundament C 20/25, Abmessungen ca. 1,00/1,00/1,25 m, einschließlich der erforderlichen Erdarbeiten herstellen. Die Lieferung der erforderlichen Materialien ist in die Position mit einzurechnen.

Hinweis / Lage:
Lage: Ausbaubereich
Durchmesser: DN 300 mm
Rohrlänge: 1,20 m
Menge: 2,000 St

**01.08.0004 Erdkabel für Straßenbeleuchtung liefern u. verlegen, Kabeltyp: NYY 5 x 10 qmm**
Erdkabel für Straßenbeleuchtung frei Baustelle liefern,
verlegen einschl. einziehen der Kabel in den
Leuchtenmast/-fundamente bzw. schlaufen.

Hinweis / Lage:
Kabeltyp: NYY 5 x 10 qmm
Hinweis: etwa 20 lfdm des Kabels sind in der Halle
über Kabelbrücken von der Außenwand (Kernbohrung
in Richtung Stellplatz) bis zum Unterverteiler zu
verlegen. Ca. 95 lfdm werden im Kabelgraben bzw. als
Schlaufe verlegt.
Menge: 105,000 m

**01.08.0005 Trassenwarnband liefern und verlegen**
Trassenwarnband frei Baustelle liefern und auf der
Kabeltrasse verlegen.

Hinweis / Lage:
über Straßenbeleuchtungskabel
Menge: 65,000 m

**01.08.0006 PVC-Leerrohre liefern und verlegen, Dimension: DN/OD 160 mm**
PVC-Leerrohre, SN 8, als Kabelschutzrohre liefern
und im und verlegen, inkl. Formstücken,
Passschnitten, Sandbettung und -ummantelung und
Einziehen eines verzinkten Zugdrahtes.

Hinweis / Lage:
Dimension: DN/OD 160 mm
Zugdraht: d= 2 mm verzinkt
Lage: Innerhalb der Ausbaufläche zwischen Halle und
neuen Leuchten (Kabelschutz)
Verlauf: s. Lageplan
Menge: 65,000 m

**01.08.0007 Kabel in Leerrohre einziehen (Zulage)**
Straßenbeleuchtungskabel in Leerrohre einziehen.
Als Zulage zur Position "PVC-Leerrohre liefern und
verlegen".

Hinweis / Lage:
Abrechnung: Abrechnungsgrundlage ist die Länge des
verlegten Leerrohres
Menge: 65,000 m

**01.08.0008 Kernbohrung Streifenfundament Ø100 mm**
Stahlbetonfundament mit einem Kernsbohrgerät im
Winkel von 45° bohren.
Der Bohrschlamm ist während des Bohrens
aufzunehmen und auf eine zugelassene Deponie /
Entsorgungsstelle abzufahren (einschl.
Deponiegebühr).
Das Trennen eventueller Stahlrückverankerungen ist
in die Position mit einzukalkulieren.
Die Bohrung wird im Bodenbereich der
Hallenrückwand ausgeführt. Die Bohrung dient zur
Einführung der Beleuchtungsleitungen ins Gebäude.

Hinweis / Lage:
Durchmesser: 100 mm
Bohrtiefe: bis 80 cm
Material: Stahlbeton
Ausbaubereich: Streifenfundament Hallenrückwand
Abfallschlüssel: 170302
Menge: 1,000 St

**01.08.0009 Verschließen Leerrohrdurchführung mit Brunnenschaum**
Die im Leerrohr geführten Kabel sind nach der
Verlegung an der Gebäudeeinführung dauerhaft mit
Brunnenschaum fachgerecht zu verschließen. Der
Brunnenschaum ist entsprechend den Herstellerangaben einzubringen, sodass der verbleibende
Hohlraum im Leerrohr vollständig ausgefüllt und
gegen das Eindringen von Feuchtigkeit, Schmutz und
Kleintieren verschlossen wird.
Erforderliche Vorarbeiten sowie die Lieferung
sämtlicher Materialien sind in die Position mit
einzukalkulieren.

Hinweis / Lage:
Lage: Leerrohrdurchführung durch Streifenfundament
Durchmesser: 100 mm
Bohrtiefe: bis 80 cm
Material: Brunnenschaum, geeignet für
Rohrdurchführungen
Ausführungsbereich: Gebäudeeinführung
Beleuchtungsleitungen
Hinweis: Verschluss nach Abschluss der
Kabelverlegung beidseitig ausführen, sofern
zugänglich.
Menge: 1,000 St

**01.08.0010 Kabelbrücke liefern und montieren**
Liefern und fachgerechtes Montieren einer
Kabelbrücke zur Aufnahme und Führung der
Beleuchtungsleitungen innerhalb der Halle. Die
Kabelbrücke ist aus verzinktem Stahlblech
auszuführen und einschließlich sämtlicher
Befestigungsmaterialien, Tragekonstruktionen,
Verbinder, Formstücke sowie erforderlicher Konsolen
und Halterungen zu montieren.
Die Kabelbrücke ist von der Gebäudeeinführung an
der Hallenrückwand senkrecht nach oben,
anschließend unter der Hallendecke bis zum
Schaltschrank am gegenüberliegenden Hallenende
und von dort senkrecht nach unten zum Schaltschrank
zu verlegen. Richtungsänderungen, Anpassungen an
die örtlichen Gegebenheiten sowie sämtliche
Befestigungsarbeiten sind in die Position mit
einzukalkulieren.
Die Gestellung und Vorhaltung eines Rollgerüstes ist
in den Einheitspreis einzurechnen.
Der Anschluss der Leitungen im Verteilerkasten hat
durch einen zugelassenen Elektriker zu erfolgen und
ist im EP enthalten.

Hinweis / Lage:
Breite Kabelbrücke: 100 mm
Ausführung: Stahlblech, verzinkt bzw. vergleichbar,
mit Deckel sofern erforderlich
Montagebereich: Halleninnenraum, Hallenrückwand
bis Schaltschrank
Verlegehöhe: bis zu 5,0 m entsprechend den örtlichen
Gegebenheiten unter der Hallendecke
Hinweis: Lieferung einschließlich sämtlicher Formteile
(Bögen, Winkel, Abzweige), Verbinder, Konsolen und
Befestigungsmaterial sowie aller Nebenleistungen für
eine betriebsfertige Montage.
Menge: 20,000 m

**01.08.0011 Kabelschacht aus Beton liefern und setzen**
Kabelschacht aus Stahlbetonfertigteilen > C35/45
gemäß DIN 1045 mit hohem Wassereindringwiderstand, bemessen nach DIN Fachbericht 101 für
Einwirkungen aus: Straßenverkehr (max. 100 kN
Radlast) DIN 4085 "Berehnung des Erddrucks mit
Sickeröffnung, Abdeckung, Stahlrahmen mit
Elastomerauflage für Schachtabdeckung,Kopfrahmen,
entsprechende Rahmenelemente mit Sollbruchstellen
für die Einführung von Kabelschutzrohren, mit
Bodenplatte und systembezogenem Zubehör liefern
und gemäß Herstellervorschrift höhen und
fluchtgerecht versetzen. Inkl. Erdungsfestpunkt.
Sauberkeitsschicht aus Magerbeton herstellen.

Schachtelemente sind zu stapeln und mit Laschen zu
verdübeln (einschlagen). Die Fugen zwischen den
Bauteilen sind mit Zementmörtel (MG III) nach DIN EN
1992-1-1 und DIN 1045 auszubilden.

Einschließlich passender Schachtabdeckung nach
DIN EN 124 und 1229 mit Rahmen auf Kabelschacht
montieren. Prüfklasse D400 mit Höhenausgleich.

Hinweis / Lage:
lichte Abmessungen: 1.000*1.000*1.000 mm (L*B*T)
Menge: 1,000 St

**01.08.0012 Schachtfutter für Rohreinführung liefern, einbauen**
Wasserdichtes Anschlusselement für Kabelschutzrohre in vorgenannte "Kabelschächte aus Beton"
betriebsfertig einbauen, dichten und Kabelschutzrohr
anschließen.
Gelenkige Rohranbindung für umlaufende Abwinkelbarkeit des eingebundenen Rohres bis ca. 3 Grad
(DIN EN 1610).
Für Kabelschutzrohr aus Vollwand-Kunststoffrohr KG
SN 8 aus Polyvenylchlorid (PVC) gemäß DIN EN
1401-1.

Hinweis / Lage:
DN-Anschlussrohr: DN/OD 160 mm
Lage: s. Lageplan
Menge: 4,000 St

*Hinweis: Das Anklemmen der Leuchten erfolgt durch einen*
Das Anklemmen der Leuchten erfolgt durch einen
zugelassenen Elektriker des AN. Der
Zulassungsnachweis ist rechtzeitig vor Ausführung
vorzulegen. Eine entsprechende Abstimmung mit der
BÜ, dem AG ist erforderlich.

Das Produkt der Fa. Schuch entspricht den Leuchten
der kürzlich erneuerten Hofbeleuchtung. Aus
Kompatibilitätsgründen ist zwingend dieses Produkt
anzubieten.

**01.08.0013 LED-Außenleuchte liefern und montieren**
LED-Außenleuchte, VIA, 16 W, 70 W, 2580 lm, 10400
lm, 161 lm/W, 149 lm/W, SKII, IP66,
asymmetrisch-breitstrahlend, 3000 K, Ra 70, Ta -40
°C/+40 °C, L95>100000 h (@ Ta max), Scheibe
Sicherheitsglas klar, Gehäuse Alu-Druckguss, Farbe
grau, DB 702, variabel und nahezu stufenlos
einstellbarer Lichtstrom (Achtung: Es sind nur Min,
Max-Werte angegeben). LED-Außenleuchte VIA der
GreenLine-Serie mit herausragend nachhaltiger
Produktgestaltung mit variabel einstellbarem
Lichtstrom. Zweiteiliges pulverlackiertes
Aluminiumdruckgussgehäuse, aufklappbar, mit
Sicherungsbügel. LED-Modul(e) und EVG auf
werkzeuglos herausnehmbaren Trägerblechen im
Gehäuseoberteil montiert. Kabeleinführung mit
Verschraubung und Zugentlastung,
Trennsteckverbindung und Druckausgleichssystem im
Gehäuseunterteil, flaches Sicherheitsglas,
Silikondichtung, Zentralverschluss aus Aluminium.
Zhaga-konforme LED-Module mit hocheffizienten
Optiken, direktstrahlend, Multi-Layer Technologie.
EVG mit hoher Stoßspannungsfestigkeit, Überlast-
und Kurzschlussschutz. Universal- Maststutzen aus
Aluminiumdruckguss für Mastzopf 60/76 zur
Mastansatz- oder Mastaufsatzmontage. Für Mastzopf
42 ist separates Reduzierzubehör erforderlich.
Neigungsverstellung 0°, 5°, 10°, 15° bei
Aufsatzmontage, 0°, -5°, -10°, -15° bei
Ansatzmontage, Skalierung am Leuchtengehäuse.
Ressourcenschonend und umweltfreundlich durch
Austauschbarkeit der Komponenten (keine
Einwegleuchte). Länge 643,00 mm, Breite /
Durchmesser 313,00 mm, Höhe 218,00 mm, Gewicht
8,60 kg.
Abdeckung, Scheibe Sicherheitsglas klar, 0 lm/W,
Scheibe Sicherheitsglas klar, für 51 L100, Länge
254,00 mm, Breite / Durchmesser 248,40 mm, Höhe
4,00 mm, Gewicht 0,58 kg.

Artikelnummer: 51010 9000
Produktname: ABD 51 ESGW

Montagezubehör, Reduzierstück Aluminium lackiert
ø76 -> 42mm, 0 lm/W, Gehäuse Aluminium, Farbe
grau, DB 702, für 51 L100, Länge 95,00 mm, Breite /
Durchmesser 62,00 mm, Höhe 77,00 mm, Gewicht
0,17 kg.

Artikelnummer: 90309 0001
Produktname: RZ 76/42 VIA

Inkl. Lieferung aller Materialien und betriebsfertiger
Montage durch einen zugelassenen Elektriker.

Hinweis/Lage:
Produktname: 51 L100 VARIO 730
Fabrikat: Adolf Schuch GmbH
Menge: 2,000 St

**01.08.0014 Lichtmast liefern und montieren, Masthöhe: 8,0 m**
Lichtmast, Lichtpunkthöhe 8,0 m, Stahlmast S355,
konisch rund mit 76 oder 60 mm Zopf. Lichtmast
gemäß DIN EN 40, Lasergeschweißt liefern und in
Fundament versetzen.

Lichtmast Spezifikationen:
Lichtpunkthöhen / Masthöhe über Boden
(LPH): 8,0 m
Ausführung: Ausführung gemäß DIN EN 40,
Konisch-Rund
Material: Stahl S355 gemäß DIN EN 10025
Wandstärke: 3 mm
Erdstück Länge: LPH 8,0 m = 1,2 m
Zopf: 76 mm, Standard
Pulverbeschichtung: Farbe 703 anthrazit -
Eisenglimmer
Masttür: 85 x 400 mm bündig, Türunterkante 600 mm
über Erdoberkante
Türverschluss: Türverschluss 3-kant 10mm-V2A
Gerätesteg: C-Schiene mit 2 Schiebemuttern M6 (DIN
49778), 2xM6x10 Inbusschraube, inkl. Erdungsschraube M8x12Ausführung gemäß DIN EN 40
Verarbeitung: Laser-Längsnahtgeschweißt
Oberflächenverarbeitung: feuerverzinkt nach DIN EN
ISO 1461

Kabelübergangskasten, Korrosionsschutzmanschette
aufgeschrumpft (PE).

Mast in Fundament versetzen, ausrichten und bis 10
cm unter Rohroberkante mit trockenem Sand verfüllen
und verdichten. Das Fundamentrohr ist an der
Oberkante allseitig ca. 10 cm stark mit Beton C 20/25
zu schließen, kegelförmig abzuschrägen und zu
glätten.
Das bereits in den Fundamenten geschlaufte Erdkabel
ist in die Leuchte einzuführen und durch einen vom
AN zustellenden zugelassenen Elektriker betriebfertig
anzuklemmen.

Inkl. Lieferung des statischen Nachweises für die Bemessung des erforderlichen Fundaments

Hinweis / Lage:
Farbe  : DB703 mit Eisenglimmer.
Lichtpunkthöhe : 8,0 m
Menge: 2,000 St

#### Titel 01.09 Angleichung

**01.09.0001 Gel. Betonsteinpflaster wieder verlegen**
Gelagertes Beton- und Verbundpflaster aufnehmen,
zur Einbaustelle transportieren und höhen- und
fluchtgerecht auf ca. 4 cm geeignetem Bettungsmaterial verlegen, abrütteln sowie Verfüllen der Fugen
mit geeignetem Material.
Einschließlich liefern aller Materialien und
Herstellung
des Feinplanums, sowie der erforderlichen
Erdarbeiten für eine höhenmäßige Anpassung bis zu
0,20 m.

Hinweis / Lage:
Pflasterart: verschiedene
Abmessungen: verschiedene
Einbaustelle: Angleichungen, öffentliche Gehwege etc.
Lagerplatz: Bereich SM
Menge: 50,000 m2

**01.09.0002 Spritzschutzkies aufn. u. einbauen**
Gelagerten Spritzschutzkies aufnehmen zur
Einbaustelle transportieren und im neuen
Spritzschutzstreifen wieder einbauen.

Hinweis / Lage:
Einbaubereich: Spritzschutzstreifen entlang der Halle
Lagerplatz: innerhalb des Bereiches der SM
Breite: ca. 0,40 m
Dicke: ca. 0,30 m
Menge: 7,000 m2

**01.09.0003 Gelagerte TB versetzen**
Gelagerte Tiefbordsteine aufnehmen, zur Einbaustelle
transportieren und höhen- und fluchtgerecht in Beton
C 20/25 versetzen (Unterbeton 0,25 m stark),
einschließlich aller Materiallieferungen und
Nebenarbeiten (z.B. Ausbau bereits vorhandener
Tragschichten und Verfüllen des Arbeitsraumes).
Das Herstellen dauerelastischer Dehnungsfugen im
Abstand von maximal 10 m ist in diese Position mit
einzurechnen. Das Versetzen in Bögen mit
Halbmesser > 11,00 m ist einzukalkulieren.

Hinweis / Lage:
Abmessungen: b= 8-10 cm / h = 20-30 cm
Einbaustelle: Angleichungen, Gehwege etc.
Hinweis: Die Fase des Bordsteins ist auf die Seite
des Pflasters zu versetzen, bei Asphaltflächen auf der
dem Asphalt abgewandten
Menge: 5,000 m

**01.09.0004 Gelagerte RB/HB versetzen**
Gelagerte Rund-/Hochbordsteine aufnehmen zur
Einbaustelle transportieren und gem DIN 18318
höhen- und fluchtgerecht in Beton C 20/25 versetzen
(Unterbeton 0,20 m stark), einschließlich aller
Materiallieferungen und Nebenarbeiten (z.B. Ausbau
bereits vorh. Tragschichten und Verfüllen des
Arbeitsraumes).
Das Herstellen dauerelastischer Dehnungsfugen im
Abstand von maximal 10 m ist in diese Position mit
einzurechnen. Das Versetzen in Bögen mit
Halbmesser > 20,00 m ist einzukalkulieren.

Hinweis / Lage:
Abmessungen: b= 15 cm / h = 22 cm
Einbaustelle: Angleichungen, Hofeinfahrten etc.
Lagerplatz: Innerhalb der Baustelle
Menge: 5,000 m

#### Titel 01.10 Oberbodenarbeiten

**01.10.0001 Oberboden liefern und abladen**
Oberboden nach DIN 18915 frei Verwendungsstelle
liefern und abladen. Er darf keine Verunreinigung
durch grobe Steine, sterilen Sand, Gehölzwurzeln und
sonstigen Unrat enthalten.

Hinweis / Lage:
Lagerfläche: im Bereich der SM in Abstimmung mit
dem AG
Menge: 35,000 m3

**01.10.0002 Oberboden andecken, Dicke: 0,40 cm**
Gelieferten Oberboden aufnehmen, fördern und im
Andeckungsbereich profilgerecht auftragen in
geforderter Stärke anzudecken. Die Flächen eben
eindecken und sauber abrechen.

Hinweis / Lage:
Stärke: bis 0,40 m
Andeckungsbereich: Grünflächen
Menge: 85,000 m2

**01.10.0003 Oberboden andecken, Dicke: 0,20 cm**
Seitlich gelagerten Oberboden aufnehmen, fördern
und im Andeckungsbereich profilgerecht auftragen in
geforderter Stärke anzudecken. Die Flächen eben
eindecken und sauber abrechen.

Hinweis / Lage:
Stärke: bis 0,20 m
Andeckungsbereich: Randbereiche
Menge: 25,000 m2

**01.10.0004 Oberbodenfläche einsäen**
Oberfläche gemäß den Vorgaben der DIN 18917 für
die Einsaat vorbereiten, das Saatgut in der
vorgeschriebenen Menge je qm gleichmäßig ohne
Entmischung aufbringen, mit geeignetem Gerät
einarbeiten und abwalzen.

Die Unterhaltung der Einsatfläche hat auch nach der
Abnahme zu erfolgen, bis der Anwuchserfolg gemäß
DIN 18917 erreicht ist.

Hinweis / Lage:
Anforderung: DIN 18917, RSM Rasen
Regelsaatgutmischung: RSM 2.4, Gebrauchsrasen
Saatgutmenge: 25 g/qm
Einsaatflächen: Randbereiche, Grünbeete
Menge: 110,000 m2

#### Titel 01.11 Sonstiges

**01.11.0001 Rohrpfosten liefern und montieren, Rohrlänge: 3500 mm**
Rohrpfosten verzinktem Stahl, Kopf mit
Kunststoffkappe wasserdicht verschlossen, liefern und
montieren, inkl. Befestigungsmaterialien
(Bandschellen, aus nichtrostendem Stahl) sowie dem
Herstellen des Betonfundamentes, einschl.
Fundamentbeton und Erdarbeiten.
Unbrauchbares Material ist auf eine zugelassene
Deponie / Entsorgungsstelle abzufahren (einschl.
Deponiegebühr).

Hinweis / Lage:
Rohrlänge: 3.500 mm
Fundamentdurchm.: 300 mm
Fundamenttiefe: ca. 0,7 m
Aussendurchmesser: 60,3 mm
Wanddicke: 2,9 mm
Lage: in Abstimmung mit der BÜ
Menge: 2,000 St

**01.11.0002 Vorschriftzeichen Gr.2 D 2mm RA2, Vorschriftzeichen 267**
Vorschriftzeichen nach StVO und der
RAL-Gütegemeinschaft Verkehrszeichen und
Verkehrseinrichtungen e.V., Größe 2 nach
Verkehrszeichenkatalog, Schild aus Leichtmetall,
Blechdicke mind. 2 mm, reflektierend, spezifischer
Rückstrahlwert RA2 DIN EN 12899-1,
Rohrpfosten/-rahmen wird gesondert vergütet,
Durchmesser 76 mm, mit Rohrschelle aus verzinktem
Stahl, liefern und montieren.

Hinweis Lage:
Vorschriftzeichen: Nr. 267 (Einfahrt verboten)
Menge: 1,000 St

**01.11.0003 Vorschriftzeichen Gr.2 D 2mm RA2, Vorschriftzeichen 220-20**
Vorschriftzeichen nach StVO und der
RAL-Gütegemeinschaft Verkehrszeichen und
Verkehrseinrichtungen e.V., Größe 2 nach
Verkehrszeichenkatalog, Schild aus Leichtmetall,
Blechdicke mind. 2 mm, reflektierend, spezifischer
Rückstrahlwert RA2 DIN EN 12899-1,
Rohrpfosten/-rahmen wird gesondert vergütet,
Durchmesser 76 mm, mit Rohrschelle aus verzinktem
Stahl, liefern und montieren.

Hinweis Lage:
Vorschriftzeichen: Nr. 220-20 (Einbahnstraße)
Menge: 1,000 St

#### Titel 01.12 Stundenlohnarbeiten

*Hinweis: Die Stundenlohnarbeiten sind ausschließlich für*
Die Stundenlohnarbeiten sind ausschließlich für
unvorhersehbare, jedoch im Rahmen der Ausführung
zwingend erforderlich werdende Leistungen
geringeren
Umfangs vorgesehen, z.B. besondere
Reinigungsarbeiten,
Stemmarbeiten, etc.
Die Nachweise der erbrachten Lohnstunden sind in
Form von Stundenlohnzetteln zeitnah (werktäglich,
spätestens wöchentlich) dem AG zur Anerkennung
vorzulegen.

Kalkulation der Stundenlöhne einschl. aller Zuschläge.

**01.12.0001 Facharbeiter, Stundenlohn**
Stundenlohn eines Facharbeiters einschl. aller
Zuschläge.

Hinweis / Lage:
Menge: 10,000 h

**01.12.0002 Baggerstunden mit Bedienung Bagger: mind. 0,50 cbm Löffelinhalt**
Bagger mit Bedienung mit mind. 0,50 cbm Löffelinhalt,
einschl. Betriebsstoffen, sowie An- und Abtransport.

Hinweis / Lage:
Menge: 6,000 h

**01.12.0003 LKW - Stunden mit Bedienung Allrad mit Kipper, 12 t, Dreiachser**
LKW Allrad mit Kipper, 12 t, Dreiachser mit
Bedienung, einschl. Betriebsstoffen, sowie An- und
Abtransport.

Hinweis / Lage:
Menge: 6,000 h

**01.12.0004 Radlader bis 45 kW mit Bedienung**
Radlader bis 45 kW, mit Bedienung, einschl. Betriebsstoffen, sowie An- und Abtransport.

Hinweis / Lage:
Menge: 6,000 h

**01.12.0005 Kompressorstunden mit Bedienung Gerät: 1 Hammer mind. 2 cbm Luft**
Kompressor mit Bedienung, einschl. Betriebsstoffen,
sowie An- und Abtransport.

Hinweis / Lage:
Menge: 4,000 h
